# Caixa de inversão de ciclo de linha frigorífica

- Propriedade do ficheiro: CYPE INGENIEROS, S.A.
- Formato: FIEBDC-3/2002
- Moeda: EUR
- Custos indirectos: 3.00 %
- IVA: 23.00 %

## I Instalações

### IC Aquecimento, climatização e A.Q.S.

#### ICY Sistema VRV (Daikin)

**ICY265** Ud Caixa de inversão de ciclo de linha frigorífica, de 1 saída, para gás R-410A, para sistema VRV (Volume de Refrigerante Variável) com recuperação de calor, para um máximo de 5 unidades interiores funcionando no mesmo modo, modelo BSVQ100P "DAIKIN".
Fornecimento e instalação de caixa de inversão de ciclo de linha frigorífica, de 1 saída, para gás R-410A, para sistema VRV (Volume de Refrigerante Variável) com recuperação de calor, para um máximo de 5 unidades interiores funcionando no mesmo modo, modelo BSVQ100P "DAIKIN", com índice máximo de ligação de unidades interiores de 100, de 207x388x326 mm, 14 kg e alimentação monofásica (230V/50Hz). Totalmente montada e ligada.
Inclui: Ligações.
Critério de medição de projecto: Número de unidades previstas, segundo documentação gráfica de Projecto.
Critério de medição de obra: Medir-se-á o número de unidades realmente executadas segundo especificações de Projecto.

| Código | Un | Descrição | Rendimento | Preço | Importância |
|---|---|---|---|---|---|
| mt42dai610aa | Ud | Caixa de inversão de ciclo de linha frigorífica, de 1 saída, para gás R-410A, para sistema VRV (Volume de Refrigerante Variável) com recuperação de calor, para um máximo de 5 unidades interiores funcionando no mesmo modo, modelo BSVQ100P "DAIKIN", com índice máximo de ligação de unidades interiores de 100, de 207x388x326 mm, 14 kg e alimentação monofásica (230V/50Hz). (material) | 1.000 | 741.00 | 741.00 |
| mo004 | h | Oficial de 1ª instalador de ar condicionado. (mão de obra) | 0.501 | 17.41 | 8.72 |
| mo102 | h | Ajudante de instalador de ar condicionado. (mão de obra) | 0.501 | 16.42 | 8.23 |
| % | % | Custos directos complementares | 2 % | 757.95 | 15.16 |
|  |  | Custos directos |  |  | 773.11 |
