# Unidade interior de ar condicionado para sistema CMS (Commercial Multi System)

- Propriedade do ficheiro: CYPE INGENIEROS, S.A.
- Formato: FIEBDC-3/2002
- Moeda: EUR
- Custos indirectos: 3.00 %
- Despesas gerais: 13.00 %
- Lucro: 6.00 %
- IVA: 16.00 %

## I Instalações

### IC Aquecimento, climatização e A.Q.S.

#### ICY Sistema VRV (Daikin)

**ICY400** Ud Unidade interior de ar condicionado para sistema CMS (Commercial Multi System), com distribuição por conduta rectangular, para gás R-410A, alimentação monofásica (230V/50Hz), modelo FMDQ50B "DAIKIN", potência frigorífica nominal 5 kW, potência calorífica nominal 5,6 kW, com controlo remoto por cabo, modelo BRC1D52.
Inclui: Implantação da unidade. Instalação da unidade. Ligação do equipamento às linhas frigoríficas. Ligação do equipamento à rede eléctrica. Ligação do equipamento ao circuito de controlo. Ligação do equipamento à rede de drenagem. Colocação em funcionamento.

| Código | Un | Descrição | Rendimento | Preço | Importância |
|---|---|---|---|---|---|
| mt42dai325a | Ud | Unidade interior de ar condicionado para sistema CMS (Commercial Multi System), com distribuição por conduta rectangular, para gás R-410A, alimentação monofásica (230V/50Hz), modelo FMDQ50B "DAIKIN", potência frigorífica nominal 5 kW (temperatura de bulbo seco de ar interior 27°C, temperatura de bulbo húmido de ar interior 19°C, temperatura de bulbo seco do ar exterior 35°C), potência calorífica nominal 5,6 kW (temperatura de bulbo seco de ar interior 20°C, temperatura de bulbo seco do ar exterior 7°C), consumo eléctrico nominal em arrefecimento 192 W, consumo eléctrico nominal em aquecimento 192 W, pressão sonora a velocidade baixa 29 dBA, caudal de ar a velocidade alta 960 m³/h, de 300x700x700 mm, peso 26 kg, com ventilador de três velocidades com regulação Inverter (a pressão estática do ventilador ajusta-se automaticamente à perda de carga real nas condutas) e pressão estática disponível de 30 a 100 Pa, válvula de expansão electrónica, bomba de drenagem, aspiração de ar traseira ou inferior, bloco de terminais F1-F2 para cabo de 2 fios de transmissão e controlo (bus D-III Net) a unidade exterior, controlo por microprocessador e filtro de ar de sucção. (material) | 1.000 | 1417.00 | 1417.00 |
| mt42dai505a | Ud | Controlo remoto por cabo, modelo BRC1D52 "DAIKIN", com programação semanal, função para/arranque, alteração do modo de funcionamento, ajuste do ponto de refêrencia, selecção da velocidade do ventilador, visualização de sinal no receptor, reset de filtro sujo no comando, alteração de orientação das lâminas e sonda de temperatura ambiente. (material) | 1.000 | 80.00 | 80.00 |
| mt35tpt010ke | m | Tubo rígido de PVC VD-F de 16 mm de diâmetro exterior e 1,3 mm de espessura. Resistência à compressão 1250 N, resistência ao impacto 6 joules, temperatura de trabalho -25°C até 90°C, classificação 4442, segundo NP EN 61386-1 e NP EN 61386-21, com o preço incrementado em 20% relativamente a acessórios e peças especiais. (material) | 3.000 | 1.78 | 5.34 |
| mt42dai900 | m | Cabo bus de 2 fios, de 0,5 mm² de secção por fio (material) | 3.000 | 0.80 | 2.40 |
| mo003 | h | Oficial de 1ª instalador de ar condicionado. (mão de obra) | 1.002 | 16.61 | 16.64 |
| mo095 | h | Ajudante de instalador de ar condicionado. (mão de obra) | 1.002 | 15.60 | 15.63 |
| % | % | Custos directos complementares | 2 % | 1537.01 | 30.74 |
|  |  | Custos directos |  |  | 1567.75 |
