# Estação de recarga de veículos eléctricos

- Propriedade do ficheiro: CYPE INGENIEROS, S.A.
- Formato: FIEBDC-3/2002
- Moeda: EUR
- Custos indirectos: 3.00 %
- IVA: 23.00 %

## I Instalações

### IE Eléctricas

#### IEB Recarga de veículos eléctricos

**IEB010** Ud Estação de recarga de veículos eléctricos.
Estação de recarga de veículos eléctricos para modo de carga 3 composta por caixa de recarga de veículo eléctrico, metálica, com graus de protecção IP54 e IK10, de 480x166x350 mm, para alimentação monofásica a 230 V e 50 Hz de frequência, de 3,7 kW de potência, com uma tomada tipo 2 de 16 A, segundo IEC 62196. Inclusive elementos de fixação, dispositivos de ligação e quantos acessórios sejam necessários para a sua correcta instalação. Totalmente montada, ligada e testada.
Inclui: Marcação. Colocação da estação de recarga de veículos eléctricos. Ligação.
Critério de medição de projecto: Número de unidades previstas, segundo documentação gráfica de Projecto.
Critério de medição de obra: Medir-se-á o número de unidades realmente executadas segundo especificações de Projecto.

| Código | Un | Descrição | Rendimento | Preço | Importância |
|---|---|---|---|---|---|
| mt35crg020a | Ud | Caixa de recarga de veículo eléctrico, metálica, com graus de protecção IP54 e IK10, de 480x166x350 mm, para alimentação monofásica a 230 V e 50 Hz de frequência, de 3,7 kW de potência, com uma tomada tipo 2 de 16 A, segundo IEC 62196, para modo de carga 3, segundo IEC 61851-1, inclusive disjuntor magneto-térmico, interruptor diferencial, indicadores luminosos de estado de carga e fechadura com chave. (material) | 1.000 | 2133.35 | 2133.35 |
| mo003 | h | Oficial de 1ª electricista. (mão de obra) | 1.000 | 21.36 | 21.36 |
| mo102 | h | Ajudante de electricista. (mão de obra) | 1.000 | 20.25 | 20.25 |
| % | % | Custos directos complementares | 2 % | 2174.96 | 43.50 |
|  |  | Custos directos |  |  | 2218.46 |
