# Inversor monofásico para ligação à rede

- Propriedade do ficheiro: CYPE INGENIEROS, S.A.
- Formato: FIEBDC-3/2002
- Moeda: EUR
- Custos indirectos: 0.03 %
- IVA: 23.00 %

## I Instalações

### IE Eléctricas

#### IEF Solar fotovoltaica

**IEF020** Ud Inversor monofásico para ligação à rede, modelo SolarMax 4200S, potência máxima de entrada 5000 W, voltagem de entrada máxima 600 Vcc, potência nominal de saída 3800 W, potência máxima de saída 4180 VA, eficiência máxima 97%.
Fornecimento e instalação de inversor monofásico para ligação à rede, modelo SolarMax 4200S, potência máxima de entrada 5000 W, voltagem de entrada máxima 600 Vcc, potência nominal de saída 3800 W, potência máxima de saída 4180 VA, eficiência máxima 97%, intervalo de voltagem de entrada de 100 a 550 Vcc, dimensões 545x290x185 mm, com carcaça de alumínio para a sua instalação no interior ou exterior, interruptor de corrente contínua, ecrã gráfico LCD, portas RS-485 e Ethernet, regulador digital de corrente sinusoidal, preparado para instalação em carril. Incluindo acessórios necessários para a sua correcta instalação. Totalmente montado, ligado e testado.
Inclui: Montagem fixação e nivelação. Ligações.
Critério de medição de projecto: Número de unidades previstas, segundo documentação gráfica de Projecto.
Critério de medição de obra: Medir-se-á o número de unidades realmente executadas segundo especificações de Projecto.

| Código | Un | Descrição | Rendimento | Preço | Importância |
|---|---|---|---|---|---|
| mt35azi020c | Ud | Inversor monofásico para ligação à rede, modelo SolarMax 4200S, potência máxima de entrada 5000 W, voltagem de entrada máxima 600 Vcc, potência nominal de saída 3800 W, potência máxima de saída 4180 VA, eficiência máxima 97%, intervalo de voltagem de entrada de 100 a 550 Vcc, dimensões 545x290x185 mm, com carcaça de alumínio para a sua instalação no interior ou exterior, interruptor de corrente contínua, ecrã gráfico LCD, portas RS-485 e Ethernet, regulador digital de corrente sinusoidal, preparado para instalação em carril. (material) | 1.000 | 3145.00 | 3145.00 |
| mo002 | h | Oficial de 1ª electricista. (mão de obra) | 0.301 | 17.41 | 5.24 |
| mo095 | h | Ajudante de electricista. (mão de obra) | 0.301 | 16.42 | 4.94 |
| % | % | Custos directos complementares | 2 % | 3155.18 | 63.10 |
|  |  | Custos directos |  |  | 3218.28 |
