# Caixa de corte geral para média pressão de caudal nominal 25 m³/h, com redutor tipo BCH30, para instalação de edifício multifamiliar ou de locais comerciais

- Propriedade do ficheiro: CYPE INGENIEROS, S.A.
- Formato: FIEBDC-3/2002
- Moeda: EUR
- Custos indirectos: 3.00 %
- IVA: 23.00 %

## I Instalações

### IG Gás

#### IGA Ramais de ligação

**IGA030** Ud Caixa de corte geral para média pressão de caudal nominal 25 m³/h, com redutor tipo BCH30, para instalação de edifício multifamiliar ou de locais comerciais.
Fornecimento e instalação de caixa de corte geral para média pressão de caudal nominal 25 m³/h, composta de: válvulas, redutor tipo BCH30 para um caudal máximo de 30 m³/h, 0,8 a 4 bar de pressão de entrada e 100 mbar de pressão de saída e caixa S 300 de chapa electrozincada de 535x517x232 mm, para instalação de edifício multifamiliar ou de locais comerciais. Inclusive ligação a terra, curva, tampões e elementos de fixação. Totalmente montada, ligada e testada.
Inclui: Colocação e fixação da caixa. Colocação de peças especiais. Colocação e fixação de elementos de regulação e segurança. Ligações.
Critério de medição de projecto: Número de unidades previstas, segundo documentação gráfica de Projecto.
Critério de medição de obra: Medir-se-á o número de unidades realmente executadas segundo especificações de Projecto.

| Código | Un | Descrição | Rendimento | Preço | Importância |
|---|---|---|---|---|---|
| mt43cgp050c | Ud | Válvula de encravamento automático de 3/4". (material) | 1.000 | 19.30 | 19.30 |
| mt37tcb010d | Ud | Curva 90° de cobre rígido, 20/22 mm. (material) | 1.000 | 2.07 | 2.07 |
| mt43cgp040b | Ud | Tampão de latão de 3/4". (material) | 1.000 | 1.34 | 1.34 |
| mt43cgp020kh | Ud | Redutor tipo BCH30 para um caudal máximo de 30 m³/h, 0,8 a 4 bar de pressão de entrada e 100 mbar de pressão de saída. (material) | 1.000 | 169.21 | 169.21 |
| mt43cgp040d | Ud | Tampão de latão de 1 1/4". (material) | 1.000 | 2.55 | 2.55 |
| mt37sve010e | Ud | Válvula de esfera de latão niquelado para enroscar de 1 1/4". (material) | 1.000 | 15.25 | 15.25 |
| mt43cgp010b | Ud | Caixa S 300 de chapa electrozincada de 535x517x232 mm, com tampa com a palavra "Gás" e a expressão "Proibido fumar ou foguear". (material) | 1.000 | 52.96 | 52.96 |
| mt35ttc010a | m | Condutor de cobre nu, de 25 mm². (material) | 2.000 | 1.30 | 2.60 |
| mt35ttc030 | Ud | Abraçadeira de latão. (material) | 1.000 | 1.40 | 1.40 |
| mt35tte010b | Ud | Eléctrodo para rede de terra cobreado com 300 µm, fabricado em aço, de 15 mm de diâmetro e 2 m de comprimento. (material) | 1.000 | 18.00 | 18.00 |
| mt43www010 | Ud | Material auxiliar para instalações de gás. (material) | 2.000 | 1.40 | 2.80 |
| mo009 | h | Oficial de 1ª instalador de gás. (mão de obra) | 4.010 | 17.41 | 69.81 |
| mo107 | h | Ajudante de instalador de gás. (mão de obra) | 2.005 | 16.42 | 32.92 |
| % | % | Custos directos complementares | 2 % | 390.21 | 7.80 |
|  |  | Custos directos |  |  | 398.01 |
