# Luminária tipo Downlight. Instalação suspensa

- Propriedade do ficheiro: CYPE INGENIEROS, S.A.
- Formato: FIEBDC-3/2002
- Moeda: EUR
- Custos indirectos: 3.00 %
- IVA: 23.00 %

## I Instalações

### II Iluminação

#### III Instalação interior

**III120** Ud Luminária tipo Downlight. Instalação suspensa.
Luminária industrial suspensa tipo Downlight, de 490 mm de diâmetro e 480 mm de altura, para lâmpada de vapor de mercúrio elipsoidal HME de 125 W, com corpo de alumínio extrudido, acabamento lacado, de cor azul, com equipamento de acendimento magnético; grau de protecção IP20; reflector de alumínio. Inclusive lâmpadas.
Inclui: Marcação. Montagem, ligação e verificação do seu correcto funcionamento.
Critério de medição de projecto: Número de unidades previstas, segundo documentação gráfica de Projecto.
Critério de medição de obra: Medir-se-á o número de unidades realmente executadas segundo especificações de Projecto.

| Código | Un | Descrição | Rendimento | Preço | Importância |
|---|---|---|---|---|---|
| mt34lam150da | Ud | Luminária industrial suspensa tipo Downlight, de 490 mm de diâmetro e 480 mm de altura, para lâmpada de vapor de mercúrio elipsoidal HME de 125 W, com corpo de alumínio extrudido, acabamento lacado, de cor azul, com equipamento de acendimento magnético; grau de protecção IP20; reflector de alumínio. (material) | 1.000 | 128.18 | 128.18 |
| mt34lvp010c | Ud | Lâmpada de vapor de mercúrio, 125 W. (material) | 1.000 | 9.04 | 9.04 |
| mo003 | h | Oficial de 1ª electricista. (mão de obra) | 0.200 | 21.36 | 4.27 |
| mo102 | h | Ajudante de electricista. (mão de obra) | 0.200 | 20.25 | 4.05 |
| % | % | Custos directos complementares | 2 % | 145.54 | 2.91 |
|  |  | Custos directos |  |  | 148.45 |
