# Luminária. Instalação suspensa

- Propriedade do ficheiro: CYPE INGENIEROS, S.A.
- Formato: FIEBDC-3/2002
- Moeda: EUR
- Custos indirectos: 3.00 %
- IVA: 23.00 %

## I Instalações

### II Iluminação

#### III Instalação interior

**III150** Ud Luminária. Instalação suspensa.
Luminária suspensa para montagem individual, de 1484x80x40 mm, para 1 lâmpada fluorescente T5 de 49 W de luz directa + 1 lâmpada fluorescente T5 de 24 W de luz indirecta, com corpo de alumínio extrudido de cor RAL 9006; difusor acrílico opalino; tampas finais de linha; sistema de suspensão por cana de 50 cm de comprimento; reflector de chapa de aço, acabamento termoesmaltado, de cor branca; protecção IP20 e isolamento classe F. Inclusive lâmpadas.
Inclui: Marcação. Montagem, ligação e verificação do seu correcto funcionamento.
Critério de medição de projecto: Número de unidades previstas, segundo documentação gráfica de Projecto.
Critério de medição de obra: Medir-se-á o número de unidades realmente executadas segundo especificações de Projecto.

| Código | Un | Descrição | Rendimento | Preço | Importância |
|---|---|---|---|---|---|
| mt34ode080a | Ud | Luminária suspensa para montagem individual, de 1484x80x40 mm, para 1 lâmpada fluorescente T5 de 49 W de luz directa + 1 lâmpada fluorescente T5 de 24 W de luz indirecta, com corpo de alumínio extrudido de cor RAL 9006; difusor acrílico opalino; tampas finais de linha; sistema de suspensão por cana de 50 cm de comprimento; reflector de chapa de aço, acabamento termoesmaltado, de cor branca; protecção IP20 e isolamento classe F. (material) | 1.000 | 181.44 | 181.44 |
| mt34tuf010f | Ud | Tubo fluorescente T5 de 49 W. (material) | 1.000 | 7.14 | 7.14 |
| mt34tuf010b | Ud | Tubo fluorescente T5 de 24 W. (material) | 1.000 | 5.88 | 5.88 |
| mo003 | h | Oficial de 1ª electricista. (mão de obra) | 0.200 | 21.36 | 4.27 |
| mo102 | h | Ajudante de electricista. (mão de obra) | 0.200 | 20.25 | 4.05 |
| % | % | Custos directos complementares | 2 % | 202.78 | 4.06 |
|  |  | Custos directos |  |  | 206.84 |
