# Luminária linear de tecto

- Propriedade do ficheiro: CYPE INGENIEROS, S.A.
- Formato: FIEBDC-3/2002
- Moeda: EUR
- Custos indirectos: 3.00 %
- IVA: 23.00 %

## I Instalações

### II Iluminação

#### III Instalação interior

**III145** Ud Luminária linear de tecto, de chapa de aço, acabamento termoesmaltado, de cor branca acabamento mate texturizado, não regulável, série Ice Line 2 LED UGR19 S, referência 296302584001008 "LLEDÓ", de 25 W, alimentação a 220/240 V e 50-60 Hz, de 50x1202x75 mm, com lâmpada LED LED840, temperatura de cor 4000 K, difusor microprismático de alta transparência, índice unificado de encandeamento 19, índice de reprodução cromática maior de 80, fluxo luminoso 2210 lúmens, grau de protecção IP20, com kit de início e final de linha para luminária linear, referência 296300000000K e elementos de fixação para instalação de luminária de superfície, referência 2933000000000; instalação em superfície.
Luminária linear de tecto, de chapa de aço, acabamento termoesmaltado, de cor branca acabamento mate texturizado, não regulável, série Ice Line 2 LED UGR19 S, referência 296302584001008 "LLEDÓ", de 25 W, alimentação a 220/240 V e 50-60 Hz, de 50x1202x75 mm, com lâmpada LED LED840, temperatura de cor 4000 K, difusor microprismático de alta transparência, índice unificado de encandeamento 19, índice de reprodução cromática maior de 80, fluxo luminoso 2210 lúmens, grau de protecção IP20, com kit de início e final de linha para luminária linear, referência 296300000000K e elementos de fixação para instalação de luminária de superfície, referência 2933000000000; instalação em superfície.
Inclui: Marcação. Montagem, ligação e verificação do seu correcto funcionamento.
Critério de medição de projecto: Número de unidades previstas, segundo documentação gráfica de Projecto.
Critério de medição de obra: Medir-se-á o número de unidades realmente executadas segundo especificações de Projecto.

| Código | Un | Descrição | Rendimento | Preço | Importância |
|---|---|---|---|---|---|
| mt34lle140a | Ud | Luminária linear de tecto, de chapa de aço, acabamento termoesmaltado, de cor branca acabamento mate texturizado, não regulável, série Ice Line 2 LED UGR19 S, referência 296302584001008 "LLEDÓ", de 25 W, alimentação a 220/240 V e 50-60 Hz, de 50x1202x75 mm, com lâmpada LED LED840, temperatura de cor 4000 K, difusor microprismático de alta transparência, índice unificado de encandeamento 19, índice de reprodução cromática maior de 80, fluxo luminoso 2210 lúmens, grau de protecção IP20. (material) | 1.000 | 257.08 | 257.08 |
| mt34lle131a | Ud | Kit de início e final de linha para luminária linear, referência 296300000000K "LLEDÓ", com dispositivos de ligação. (material) | 1.000 | 29.96 | 29.96 |
| mt34lle134a | Ud | Elementos de fixação para instalação de luminária de superfície, referência 2933000000000 "LLEDÓ". (material) | 1.000 | 5.02 | 5.02 |
| mo003 | h | Oficial de 1ª electricista. (mão de obra) | 0.300 | 19.03 | 5.71 |
| mo102 | h | Ajudante de electricista. (mão de obra) | 0.300 | 17.95 | 5.39 |
| % | % | Custos directos complementares | 2 % | 303.16 | 6.06 |
|  |  | Custos directos |  |  | 309.22 |
