# Sistema de vedação de passagem de cabos com isolamento

- Propriedade do ficheiro: CYPE INGENIEROS, S.A.
- Formato: FIEBDC-3/2002
- Moeda: EUR
- Custos indirectos: 3.00 %
- IVA: 23.00 %

## I Instalações

### IO Contra incêndios

#### IOJ Protecção passiva contra incêndios

**IOJ006** Ud Sistema de vedação de passagem de cabos com isolamento, de diâmetro exterior menor ou igual de 21 mm, em parede, de 150 mm de espessura, através de uma abertura de 200 mm de largura e 200 mm de altura, para protecção passiva contra incêndios e garantir a resistência ao fogo EI 120, formado por 150 mm de espessura de argamassa de cimento com propriedades ignífugas, cor cinzento.
Sistema de vedação de passagem de cabos com isolamento, de diâmetro exterior menor ou igual de 21 mm, em parede, de 150 mm de espessura, através de uma abertura de 200 mm de largura e 200 mm de altura, para protecção passiva contra incêndios e garantir a resistência ao fogo EI 120, formado por 150 mm de espessura de argamassa de cimento com propriedades ignífugas, cor cinzento.
Inclui: Limpeza e preparação do paramento. Aplicação da argamassa, com palustra. Limpeza final.
Critério de medição de projecto: Número de unidades previstas, segundo documentação gráfica de Projecto.
Critério de medição de obra: Medir-se-á o número de unidades realmente executadas segundo especificações de Projecto.

| Código | Un | Descrição | Rendimento | Preço | Importância |
|---|---|---|---|---|---|
| mt41phi060a | kg | Argamassa de cimento com propriedades ignífugas, cor cinzento, para vedação de passagens. (material) | 5.634 | 3.63 | 20.45 |
| mo113 | h | Operário não qualificado construção. (mão de obra) | 0.257 | 17.39 | 4.47 |
| % | % | Custos directos complementares | 2 % | 24.92 | 0.50 |
|  |  | Custos directos |  |  | 25.42 |
