# Protecção passiva contra incêndios de condutas metálicas de ventilação

- Propriedade do ficheiro: CYPE INGENIEROS, S.A.
- Formato: FIEBDC-3/2002
- Moeda: EUR
- Custos indirectos: 3.00 %
- IVA: 23.00 %

## I Instalações

### IO Contra incêndios

#### IOJ Protecção passiva contra incêndios

**IOJ035** m² Protecção passiva contra incêndios de condutas metálicas de ventilação, dispostas horizontalmente, de secção rectangular para garantir a resistência ao fogo EI 120 (h0 i<=>o) - S segundo EN 1366-1 através de recobrimento com placa rígida à base de fibras, silicatos e outros aditivos, Promatect L500 "PROMAT", de 52 mm de espessura e tiras de 150 mm de largura de placa rígida à base de silicatos e outros aditivos, Promatect L "PROMAT", de 30 mm de espessura, para cobrir as juntas entre secções de condutas.
Fornecimento e instalação de sistema de protecção passiva contra incêndios de condutas metálicas de secção rectangular para garantir a resistência ao fogo EI 120 (h0 i<=>o) - S segundo EN 1366-1 através do recobrimento com placa rígida à base de fibras, silicatos e outros aditivos, Promatect L500 "PROMAT", de 52 mm de espessura, densidade 500 kg/m³, condutibilidade térmica 0,09 W/(m°C), tiras de 150 mm de largura de placa rígida à base de silicatos e outros aditivos, Promatect L "PROMAT", de 30 mm de espessura, densidade 450 kg/m³, condutibilidade térmica 0,083 W/(m°C), para cobrir as juntas entre secções de conduta e adesivo de fibras de vidro modificadas, K84 "PROMAT", para vedação de estanquidade entre placa e revestimento interior e entre placas. Incluindo p/p de recortes, ligações, reforços, embocaduras, acessórios de montagem e elementos de fixação, e vedação da passagem da conduta através de elementos construtivos resistentes ao fogo. Totalmente montado.
Inclui: Marcação. Marcação e posterior ancoragem dos suportes da conduta. Recorte e ajuste das placas. Aplicação do adesivo. Fixação das placas através de parafusos. Colocação de tiras. Fixação das tiras através de grampos.
Critério de medição de projecto: Superfície medida segundo documentação gráfica de Projecto.
Critério de medição de obra: Medir-se-á a superfície realmente executada segundo especificações de Projecto.

| Código | Un | Descrição | Rendimento | Preço | Importância |
|---|---|---|---|---|---|
| mt41ppp005 | Ud | Material auxiliar para montagem e fixação de placa rígida de fibras, silicatos e outros aditivos. (material) | 0.200 | 4.26 | 0.85 |
| mt41ppp010e | m² | Placa rígida à base de fibras, silicatos e outros aditivos, Promatect L500 "PROMAT", de 52 mm de espessura, densidade 500 kg/m³, condutibilidade térmica 0,09 W/(m°C), Euroclasse A1 de reacção ao fogo. (material) | 1.100 | 93.84 | 103.22 |
| mt41ppp050b | kg | Adesivo de fibras de vidro modificadas, K84 "PROMAT", para vedação de estanquidade entre placa e revestimento interior e entre placas. (material) | 0.100 | 3.73 | 0.37 |
| mt41ppp020b | m² | Placa rígida à base de silicatos e outros aditivos, Promatect L "PROMAT", de 30 mm de espessura, densidade 450 kg/m³, condutibilidade térmica 0,083 W/(m°C), Euroclasse A1 de reacção ao fogo. (material) | 0.150 | 59.58 | 8.94 |
| mo053 | h | Oficial de 1ª montador de pré-fabricados interiores. (mão de obra) | 0.351 | 17.41 | 6.11 |
| mo100 | h | Ajudante de montador de pré-fabricados interiores. (mão de obra) | 0.175 | 16.45 | 2.88 |
| % | % | Custos directos complementares | 2 % | 122.37 | 2.45 |
|  |  | Custos directos |  |  | 124.82 |
