# Extintor

- Propriedade do ficheiro: CYPE INGENIEROS, S.A.
- Formato: FIEBDC-3/2002
- Moeda: EUR
- Custos indirectos: 3.00 %
- IVA: 23.00 %

## I Instalações

### IO Contra incêndios

#### IOX Extintores

**IOX010** Ud Extintor.
Extintor portátil de pó químico ABC polivalente antibrasa, pressurizado, de eficácia 21A-144B-C, com 6 kg de agente extintor, com manómetro e mangueira com casquilho difusor, alojado em armário metálico com porta cega, de 700x280x210 mm. Inclusive acessórios de montagem.
Inclui: Marcação. Fixação do armário ao paramento. Colocação do extintor dentro do armário.
Critério de medição de projecto: Número de unidades previstas, segundo documentação gráfica de Projecto.
Critério de medição de obra: Medir-se-á o número de unidades realmente colocadas segundo especificações de Projecto.

| Código | Un | Descrição | Rendimento | Preço | Importância |
|---|---|---|---|---|---|
| mt41ixi010a | Ud | Extintor portátil de pó químico ABC polivalente antibrasa, pressurizado, de eficácia 21A-144B-C, com 6 kg de agente extintor, com manómetro e mangueira com casquilho difusor, com acessórios de montagem, segundo NP EN 3. (material) | 1.000 | 41.83 | 41.83 |
| mt41ixw010a | Ud | Armário metálico com porta cega, de 700x280x210 mm, para extintor de pó de 6 a 12 kg. (material) | 1.000 | 53.14 | 53.14 |
| mo113 | h | Operário não qualificado construção. (mão de obra) | 0.200 | 19.65 | 3.93 |
| % | % | Custos directos complementares | 2 % | 98.90 | 1.98 |
|  |  | Custos directos |  |  | 100.88 |
