# Ventilador helicoidal para desenfumagem (400°C/2h), exterior à zona de risco de incêndio, para um caudal de 7720 m³/h, motor de 0,55 kW de potência

- Propriedade do ficheiro: CYPE INGENIEROS, S.A.
- Formato: FIEBDC-3/2002
- Moeda: EUR
- Custos indirectos: 3.00 %
- Despesas gerais: 13.00 %
- Lucro: 6.00 %
- IVA: 16.00 %

## I Instalações

### IS Drenagens e ventilação

#### ISG Ventilação mecânica para garagens

**ISG016** Ud Ventilador helicoidal para desenfumagem (400°C/2h), exterior à zona de risco de incêndio, para um caudal de 7720 m³/h, motor de 0,55 kW de potência.
Inclui: Colocação e fixação do ventilador. Ligação à rede eléctrica.

| Código | Un | Descrição | Rendimento | Preço | Importância |
|---|---|---|---|---|---|
| mt41gar025a | Ud | Ventilador helicoidal trifásico, velocidade 920 r.p.m., potência 0,55 kW, caudal máximo 7720 m³/h, nível de pressão sonora 59 dB(A), para transportar ar a 400°C durante duas horas na desenfumagem, instalado em local aparte da zona de risco de incêndio, segundo EN 12101-3. (material) | 1.000 | 1581.78 | 1581.78 |
| mo009 | h | Oficial de 1ª montador. (mão de obra) | 4.005 | 16.61 | 66.52 |
| mo075 | h | Ajudante de montador. (mão de obra) | 4.005 | 15.62 | 62.56 |
| % | % | Custos directos complementares | 2 % | 1710.86 | 34.22 |
|  |  | Custos directos |  |  | 1745.08 |
