# Porta de batente de vidro temperado de cor, de 2190x796 mm e de 10 mm de espessura

- Propriedade do ficheiro: CYPE INGENIEROS, S.A.
- Formato: FIEBDC-3/2002
- Moeda: EUR
- Custos indirectos: 3.00 %
- IVA: 23.00 %

## L Vãos

### LV Vidros

#### LVT Temperados

**LVT015** Ud Porta de batente de vidro temperado de cor, de 2190x796 mm e de 10 mm de espessura.
Porta de batente de vidro temperado de cor, de 2190x796 mm e de 10 mm de espessura. Incluindo dobradiças e pontos de giro, de aço inoxidável AISI 304.
Inclui: Limpeza e preparação do suporte. Colocação das ferragens. Colocação da porta.
Critério de medição de projecto: Número de unidades previstas, segundo documentação gráfica de Projecto.
Critério de medição de obra: Medir-se-á o número de unidades realmente executadas segundo especificações de Projecto.

| Código | Un | Descrição | Rendimento | Preço | Importância |
|---|---|---|---|---|---|
| mt21vtp030f | Ud | Porta de batente de vidro temperado de cor, de 2190x796 mm e de 10 mm de espessura. (material) | 1.000 | 106.70 | 106.70 |
| mt21vts050 | Ud | Kit de ferragens de aço inoxidável AISI 304, formado por dobradiças e pontos de giro. (material) | 1.000 | 61.89 | 61.89 |
| mo055 | h | Oficial de 1ª vidraceiro. (mão de obra) | 8.240 | 18.57 | 153.02 |
| % | % | Custos directos complementares | 2 % | 321.61 | 6.43 |
|  |  | Custos directos |  |  | 328.04 |
