# Isolamento térmico entre os montantes da parede de estrutura leve de madeira, formado por painel rígido de fibras de madeira, de 80 mm de espessura

- Propriedade do ficheiro: CYPE INGENIEROS, S.A.
- Formato: FIEBDC-3/2002
- Moeda: EUR
- Custos indirectos: 3.00 %
- IVA: 23.00 %

## N Isolamentos e impermeabilizações

### NA Isolamentos térmicos

#### NAF Fachadas e paredes meeiras

**NAF046** m² Isolamento térmico entre os montantes da parede de estrutura leve de madeira, formado por painel rígido de fibras de madeira, de 80 mm de espessura.
Fornecimento e colocação de isolamento térmico entre os montantes da parede de estrutura leve de madeira, formado por painel rígido de fibras de madeira, de 80 mm de espessura, resistência térmica 2,05 m²°C/W, condutibilidade térmica 0,039 W/(m°C), densidade 45 kg/m³.
Inclui: Colocação do isolamento.
Critério de medição de projecto: Superfície medida segundo documentação gráfica de Projecto.
Critério de medição de obra: Medir-se-á a superfície realmente executada segundo especificações de Projecto.

| Código | Un | Descrição | Rendimento | Preço | Importância |
|---|---|---|---|---|---|
| mt16bab030c | m² | Painel rígido de fibras de madeira, de 80 mm de espessura, resistência térmica 2,05 m²°C/W, condutibilidade térmica 0,039 W/(m°C), densidade 45 kg/m³, Euroclasse E de reacção ao fogo. (material) | 1.050 | 10.54 | 11.07 |
| mo054 | h | Oficial de 1ª montador de isolamentos. (mão de obra) | 0.121 | 17.41 | 2.11 |
| mo101 | h | Ajudante de montador de isolamentos. (mão de obra) | 0.121 | 16.45 | 1.99 |
| % | % | Custos directos complementares | 2 % | 15.17 | 0.30 |
|  |  | Custos directos |  |  | 15.47 |
