# Isolamento entre placas no revestimento interior de placas (não incluídas neste artigo)

- Propriedade do ficheiro: CYPE INGENIEROS, S.A.
- Formato: FIEBDC-3/2002
- Moeda: EUR
- Custos indirectos: 3.00 %
- Despesas gerais: 13.00 %
- Lucro: 6.00 %
- IVA: 16.00 %

## N Isolamentos e impermeabilizações

### NA Isolamentos

#### NAO Revestimentos interiores

**NAO040** m² Isolamento entre placas no revestimento interior de placas (não incluídas neste artigo), formado por tela viscoelástica de alta densidade, ViscoLAM 65 "CHOVA", espessura 4 mm, 6,5 kg/m², fixado com parafusos.
Fornecimento e colocação de isolamento entre placas no revestimento interior de placas (não incluído neste artigo), formado por tela viscoelástica de alta densidade, ViscoLAM 65 "CHOVA", espessura 4 mm, 6,5 kg/m², aparafusada. Incluindo p/p de cortes, fixações e limpeza.
Inclui: Corte e preparação do isolamento. Colocação do isolamento na placa já montada.
Critério de medição de projecto: Superfície medida segundo documentação gráfica de Projecto.
Critério de medição de obra: Medir-se-á a superfície realmente executada segundo especificações de Projecto.

| Código | Un | Descrição | Rendimento | Preço | Importância |
|---|---|---|---|---|---|
| mt16npl060bb | m² | Tela viscoelástica de alta densidade, ViscoLAM 65 "CHOVA", espessura 4 mm, 6,5 kg/m². (material) | 1.050 | 6.41 | 6.73 |
| mt12psg081ab | Ud | Parafuso auto-perfurante 3,5x25 mm. (material) | 6.000 | 0.01 | 0.06 |
| mo006 | h | Oficial de 1ª montador. (mão de obra) | 0.101 | 16.61 | 1.68 |
| mo048 | h | Ajudante montador. (mão de obra) | 0.101 | 15.62 | 1.58 |
| % | % | Custos directos complementares | 2 % | 10.05 | 0.20 |
|  |  | Custos directos |  |  | 10.25 |
