# Isolamento pelo interior sobre espaço não habitável em coberturas inclinadas, formado por espuma de poliuretano projectado, densidade 60 kg/m³, espessura 50 mm

- Propriedade do ficheiro: CYPE INGENIEROS, S.A.
- Formato: FIEBDC-3/2002
- Moeda: EUR
- Custos indirectos: 3.00 %
- IVA: 23.00 %

## N Isolamentos e impermeabilizações

### NA Isolamentos

#### NAQ Coberturas

**NAQ030** m² Isolamento pelo interior sobre espaço não habitável em coberturas inclinadas, formado por espuma de poliuretano projectado, densidade 60 kg/m³, espessura 50 mm.
Fornecimento e colocação de isolamento pelo interior sobre espaço não habitável em coberturas inclinadas formado por espuma rígida de poliuretano projectado "in situ", densidade mínima 60 kg/m³, espessura média mínima 50 mm. Inclusive p/p de cortes e limpeza.
Inclui: Limpeza da superfície superior da laje. Projecção da espuma de poliuretano.
Critério de medição de projecto: Superfície medida segundo documentação gráfica de Projecto.
Critério de medição de obra: Medir-se-á a superfície realmente executada segundo especificações de Projecto.

| Código | Un | Descrição | Rendimento | Preço | Importância |
|---|---|---|---|---|---|
| mt16poc010C | m² | Espuma rígida de poliuretano projectado "in situ", densidade mínima 60 kg/m³, espessura média mínima 50 mm, aplicado em coberturas inclinadas, segundo EN 14315-1. (material) | 1.100 | 12.47 | 13.72 |
| mq08mpa030 | h | Maquinaria para projecção de produtos isolantes. (equipamento) | 0.101 | 15.22 | 1.54 |
| mo030 | h | Oficial de 1ª aplicador de produtos isolantes. (mão de obra) | 0.164 | 16.85 | 2.76 |
| mo068 | h | Ajudante de aplicador de produtos isolantes. (mão de obra) | 0.164 | 16.45 | 2.70 |
| % | % | Custos directos complementares | 2 % | 20.72 | 0.41 |
|  |  | Custos directos |  |  | 21.13 |
