# Prancha anti-vibração de borracha, de 280x280x10 mm e 2,6 kg/cm² de carga máxima à compressão

- Propriedade do ficheiro: CYPE INGENIEROS, S.A.
- Formato: FIEBDC-3/2002
- Moeda: EUR
- Custos indirectos: 3.00 %
- IVA: 23.00 %

## N Isolamentos e impermeabilizações

### NB Isolamentos acústicos

#### NBI Amortecedores e elementos anti-vibração

**NBI020** Ud Prancha anti-vibração de borracha, de 280x280x10 mm e 2,6 kg/cm² de carga máxima à compressão.
Prancha anti-vibração de borracha, de 280x280x10 mm e 2,6 kg/cm² de carga máxima à compressão.
Inclui: Marcação. Colocação da prancha anti-vibração.
Critério de medição de projecto: Número de unidades previstas, segundo documentação gráfica de Projecto.
Critério de medição de obra: Medir-se-á o número de unidades realmente executadas segundo especificações de Projecto.

| Código | Un | Descrição | Rendimento | Preço | Importância |
|---|---|---|---|---|---|
| mt16avg030a | Ud | Prancha anti-vibração de borracha, de 280x280x10 mm e 2,6 kg/cm² de carga máxima à compressão. (material) | 1.000 | 5.95 | 5.95 |
| mo054 | h | Oficial de 1ª montador de isolamentos. (mão de obra) | 0.101 | 17.77 | 1.79 |
| mo101 | h | Ajudante de montador de isolamentos. (mão de obra) | 0.101 | 16.81 | 1.70 |
| % | % | Custos directos complementares | 2 % | 9.44 | 0.19 |
|  |  | Custos directos |  |  | 9.63 |
