# Isolamento acústico formado por painel semi-rígido de lã de rocha TECH Slab 2.1 V2 "ISOVER"

- Propriedade do ficheiro: CYPE INGENIEROS, S.A.
- Formato: FIEBDC-3/2002
- Moeda: EUR
- Custos indirectos: 3.00 %
- IVA: 23.00 %

## N Isolamentos e impermeabilizações

### NB Isolamentos acústicos

#### NBQ Maquinaria e equipamentos industriais

**NBQ010** m² Isolamento acústico formado por painel semi-rígido de lã de rocha TECH Slab 2.1 V2 "ISOVER", de 40 mm de espessura, revestido numa das suas faces com um véu mineral preto, resistência térmica 0,93 m²°C/W, condutibilidade térmica 0,043 W/(m°C), densidade 40 kg/m³, calor específico 840 J/kgK, coeficiente de absorção sonora médio 0,75 para uma frequência de 500 Hz e factor de resistência à difusão do vapor de água 1,3, colocado no interior das células do silenciador para condutas rectangulares.
Isolamento acústico formado por painel semi-rígido de lã de rocha TECH Slab 2.1 V2 "ISOVER", de 40 mm de espessura, revestido numa das suas faces com um véu mineral preto, resistência térmica 0,93 m²°C/W, condutibilidade térmica 0,043 W/(m°C), densidade 40 kg/m³, calor específico 840 J/kgK, coeficiente de absorção sonora médio 0,75 para uma frequência de 500 Hz e factor de resistência à difusão do vapor de água 1,3, colocado no interior das células do silenciador para condutas rectangulares.
Inclui: Preparação da superfície. Colocação do painel.
Critério de medição de projecto: Superfície medida segundo documentação gráfica de Projecto.
Critério de medição de obra: Medir-se-á a superfície realmente executada segundo especificações de Projecto.

| Código | Un | Descrição | Rendimento | Preço | Importância |
|---|---|---|---|---|---|
| mt16lri060f | m² | Painel semi-rígido de lã de rocha TECH Slab 2.1 V2 "ISOVER", segundo EN 13162, revestido numa das suas faces com um véu mineral preto, de 40 mm de espessura, condutibilidade térmica 0,043 W/(m°C), densidade 40 kg/m³, coeficiente de absorção sonora médio 0,75 para uma frequência de 500 Hz e Euroclasse A1 de reacção ao fogo segundo NP EN 13501-1. (material) | 1.100 | 7.90 | 8.69 |
| mo054 | h | Oficial de 1ª montador de isolamentos. (mão de obra) | 0.150 | 19.38 | 2.91 |
| mo101 | h | Ajudante de montador de isolamentos. (mão de obra) | 0.150 | 18.40 | 2.76 |
| % | % | Custos directos complementares | 2 % | 14.36 | 0.29 |
|  |  | Custos directos |  |  | 14.65 |
