# Impermeabilização de depósito de água não potável

- Propriedade do ficheiro: CYPE INGENIEROS, S.A.
- Formato: FIEBDC-3/2002
- Moeda: EUR
- Custos indirectos: 3.00 %
- IVA: 23.00 %

## N Isolamentos e impermeabilizações

### NI Impermeabilizações

#### NIA Fossos de ascensor, depósitos e piscinas

**NIA200** m² Impermeabilização de depósito de água não potável, realizada através de revestimento sintético elástico impermeabilizante bicomponente à base de resinas epóxi e resina de poliuretano sem dissolventes, MasterSeal M 336 "BASF", com um rendimento de 0,6 kg/m², sobre primário activo de dois componentes à base de resina epóxi, "BASF", MasterEmaco P 2100 BP, para a protecção e passivação de armaduras de aço, e como ligante entre argamassa de reparação e betão existente, previamente aplicado sobre a superfície suporte de betão ou argamassa de cimento (não incluída neste preço).
Formação de impermeabilização de depósito de água não potável, realizada através da aplicação de duas demãos de revestimento sintético elástico impermeabilizante bicomponente à base de resinas epóxi e resina de poliuretano sem dissolventes, MasterSeal M 336 "BASF", com um rendimento de 0,6 kg/m². Incluindo p/p de limpeza e preparação da superfície suporte de betão ou argamassa de cimento com a aplicação de uma demão de primário activo de dois componentes à base de resina epóxi, "BASF", MasterEmaco P 2100 BP, para a protecção e passivação de armaduras de aço, e como ligante entre argamassa de reparação e betão existente.
Inclui: Limpeza e preparação da superfície na qual se tem de aplicar a impermeabilização. Aplicação de primário. Aplicação do impermeabilizante.
Critério de medição de projecto: Superfície medida segundo documentação gráfica de Projecto.
Critério de medição de obra: Medir-se-á a superfície realmente executada segundo especificações de Projecto.

| Código | Un | Descrição | Rendimento | Preço | Importância |
|---|---|---|---|---|---|
| mt09reh040o | kg | Primário activo de dois componentes à base de resina epóxi, "BASF", MasterEmaco P 2100 BP, para aplicar em grandes superfícies através de pistola, para a protecção e passivação de armaduras de aço, e como ligante entre argamassa de reparação e betão existente (material) | 1.000 | 10.13 | 10.13 |
| mt15bas250a | kg | Revestimento sintético elástico impermeabilizante bicomponente à base de resinas epóxi e resina de poliuretano sem dissolventes, MasterSeal M 336 "BASF", cor cinzento, segundo NP EN 1504-2. (material) | 0.600 | 11.98 | 7.19 |
| mo032 | h | Oficial de 1ª aplicador de produtos impermeabilizantes. (mão de obra) | 0.201 | 17.19 | 3.46 |
| mo070 | h | Ajudante de aplicador de produtos impermeabilizantes. (mão de obra) | 0.201 | 16.81 | 3.38 |
| % | % | Custos directos complementares | 2 % | 24.16 | 0.48 |
|  |  | Custos directos |  |  | 24.64 |
