# Drenagem sob ensoleiramento geral

- Propriedade do ficheiro: CYPE INGENIEROS, S.A.
- Formato: FIEBDC-3/2002
- Moeda: EUR
- Custos indirectos: 3.00 %
- Despesas gerais: 13.00 %
- Lucro: 6.00 %
- IVA: 16.00 %

## N Isolamentos e impermeabilizações

### NI Impermeabilizações

#### NIC Fundações

**NIC040** m² Drenagem sob ensoleiramento geral, com lâmina drenante nodular de polietileno de alta densidade, Delta Drain "BASF Construction Chemical", cor castanho, com nódulos de 8 mm de altura em ambas as faces, com geotêxtil de polipropileno incorporado, resistência à compressão 100 kN/m² segundo EN ISO 604 e capacidade de drenagem 1,75 l/(s·m), colocada sobre o terreno e preparada para receber directamente o betão da fundação.
Formação de drenagem sob ensoleiramento geral, através de lâmina drenante nodular de polietileno de alta densidade, Delta Drain "BASF Construction Chemical", cor castanho, com nódulos de 8 mm de altura em ambas as faces, com geotêxtil de polipropileno incorporado, resistência à compressão 100 kN/m² segundo EN ISO 604 e capacidade de drenagem 1,75 l/(s·m), colocada sobre o terreno e preparada para receber directamente o betão da fundação. Incluindo p/p de limpeza e preparação da superfície e sobreposições.
Inclui: Limpeza e preparação da superfície na qual se irá aplicar a lâmina drenante. Colocação da camada drenante. Tratamento dos elementos singulares (ângulos, arestas, etc.).
Critério de medição de projecto: Superfície medida segundo documentação gráfica de Projecto.
Critério de medição de obra: Medir-se-á a superfície realmente executada segundo especificações de Projecto, incluindo as entregas e as sobreposições.

| Código | Un | Descrição | Rendimento | Preço | Importância |
|---|---|---|---|---|---|
| mt14gsb030a | m² | Lâmina drenante nodular de polietileno de alta densidade, Delta Drain "BASF Construction Chemical", cor castanho, com nódulos de 8 mm de altura em ambas as faces, com geotêxtil de polipropileno incorporado, resistência à compressão 100 kN/m² segundo EN ISO 604 e capacidade de drenagem 1,75 l/(s·m). (material) | 1.100 | 8.00 | 8.80 |
| mo027 | h | Oficial de 1ª aplicador de lâminas impermeabilizantes. (mão de obra) | 0.050 | 16.08 | 0.80 |
| mo062 | h | Ajudante de aplicador de lâminas impermeabilizantes. (mão de obra) | 0.050 | 15.62 | 0.78 |
| % | % | Custos directos complementares | 2 % | 10.38 | 0.21 |
|  |  | Custos directos |  |  | 10.59 |
