# Barreira anticapilaridade em muro de alvenaria formada por tela autocolante de betume modificado com elastómero SBS, Self-Dan BTM "DANOSA" sobre primário

- Propriedade do ficheiro: CYPE INGENIEROS, S.A.
- Formato: FIEBDC-3/2002
- Moeda: EUR
- Custos indirectos: 3.00 %
- Despesas gerais: 13.00 %
- Lucro: 6.00 %
- IVA: 16.00 %

## N Isolamentos e impermeabilizações

### NI Impermeabilizações

#### NIF Fachadas

**NIF010** m² Barreira anticapilaridade em muro de alvenaria formada por tela autocolante de betume modificado com elastómero SBS, Self-Dan BTM "DANOSA" sobre primário.
Inclui: Derramamento, espalhamento e nivelamento com réguas da camada de argamassa de regularização. Camada de primário asfáltico. Colocação da membrana. Derramamento, espalhamento e nivelamento da camada de argamassa de protecção.

| Código | Un | Descrição | Rendimento | Preço | Importância |
|---|---|---|---|---|---|
| mt09mor010c | m³ | Argamassa de cimento CEM II/B-L 32,5 N tipo M-5, confeccionada em obra com 230 kg/m³ de cimento e uma proporção em volume 1/6. (material) | 0.020 | 115.30 | 2.31 |
| mt14lbd100a | kg | Emulsão asfáltica de base aquosa, Curidan "DANOSA", EA. (material) | 0.300 | 2.20 | 0.66 |
| mt14lbd060d | m² | Tela autocolante de betume modificado com elastómero SBS, Self-Dan BTM "DANOSA", massa nominal 1,5 kg/m², com um filme de polietileno de 95 g/m² na face superior e um filme plástico auto-adesivo na face inferior. Segundo EN 13707. (material) | 1.100 | 8.63 | 9.49 |
| mt09mor010c | m³ | Argamassa de cimento CEM II/B-L 32,5 N tipo M-5, confeccionada em obra com 230 kg/m³ de cimento e uma proporção em volume 1/6. | 0.020 | 115.30 | 2.31 |
| op00sop010 |  | Maçarico para soldadura de lâminas asfálticas. | 1.000 | 0.00 | 0.00 |
| mo027 | h | Oficial de 1ª aplicador de lâminas impermeabilizantes. (mão de obra) | 0.252 | 16.08 | 4.05 |
| mo062 | h | Ajudante de aplicador de lâminas impermeabilizantes. (mão de obra) | 0.252 | 15.62 | 3.94 |
| % | % | Custos directos complementares | 2 % | 22.76 | 0.46 |
|  |  | Custos directos |  |  | 23.22 |
