# Impermeabilização de cornija com camada de betume modificado com plastómero APP

- Propriedade do ficheiro: CYPE INGENIEROS, S.A.
- Formato: FIEBDC-3/2002
- Moeda: EUR
- Custos indirectos: 3.00 %
- Despesas gerais: 13.00 %
- Lucro: 6.00 %
- IVA: 16.00 %

## N Isolamentos e impermeabilizações

### NI Impermeabilizações

#### NIF Fachadas

**NIF021** m² Impermeabilização de cornija com camada de betume modificado com plastómero APP, tipo LBM(APP) - 50/G - FP, Esterdan Plus 50/GP Pol "DANOSA", de superfície auto-protegida (protecção com grânulos de ardósia de cor cinzento claro na face exterior e um filme plástico antiaderente na face interior), tipo monocamada, aderida ao suporte com emulsão asfáltica de base aquosa, Curidan "DANOSA"; tratamento de encontros com paramentos verticais através da colocação de perfil de chapa de aço galvanizado, banda de reforço e banda de acabamento.
Inclui: Limpeza e preparação da superfície que se vai impermeabilizar. Aplicação de primário na superfície a impermeabilizar. Colocação da banda de reforço. Colocação da impermeabilização. Colocação da banda de acabamento. Colocação dos perfis metálicos. Aplicação do cordão de vedação entre o perfil e o paramento vertical.

| Código | Un | Descrição | Rendimento | Preço | Importância |
|---|---|---|---|---|---|
| mt14lbd100a | kg | Emulsão asfáltica de base aquosa, Curidan "DANOSA", EA. (material) | 0.300 | 2.20 | 0.66 |
| mt14lbd080a | m | Banda de reforço de betume modificado com elastómero SBS Esterdan 30 P Elast "DANOSA", LBM(SBS) - 30 - PE, EN 13707, de 32 cm de largura, massa nominal 3 kg/m², armada com feltro de poliéster não tecido, acabada com filme plástico em ambas as faces. (material) | 1.050 | 3.31 | 3.48 |
| mt14lbd031f | m² | Camada de betume modificado com plastómero APP, tipo LBM(APP) - 50/G - FP, Esterdan Plus 50/GP Pol "DANOSA", massa nominal 5 kg/m², com armadura de feltro de poliéster reforçado e estabilizado, de superfície auto-protegida (protecção com grânulos de ardósia de cor cinzento claro na face exterior e um filme plástico antiaderente na face interior). Segundo EN 13707. (material) | 1.350 | 11.38 | 15.36 |
| mt15acc020 | m | Perfil de chapa de aço galvanizado, para encontros da impermeabilização com paramentos verticais. (material) | 2.000 | 1.10 | 2.20 |
| mt15sja020 | Ud | Cartucho de pasta de poliuretano, de 310 cm³. (material) | 0.170 | 5.08 | 0.86 |
| op00sop010 |  | Maçarico para soldadura de lâminas asfálticas. | 1.000 | 0.00 | 0.00 |
| op00tal010 |  | Berbequim. | 1.000 | 0.00 | 0.00 |
| op00ato010 |  | Aparafusadora. | 1.000 | 0.00 | 0.00 |
| mo027 | h | Oficial de 1ª aplicador de lâminas impermeabilizantes. (mão de obra) | 0.101 | 16.08 | 1.62 |
| mo062 | h | Ajudante de aplicador de lâminas impermeabilizantes. (mão de obra) | 0.101 | 15.62 | 1.58 |
| % | % | Custos directos complementares | 2 % | 25.76 | 0.52 |
|  |  | Custos directos |  |  | 26.28 |
