# Impermeabilização sob revestimento ou ladrilhamento cerâmico em paramentos verticais e horizontais

- Propriedade do ficheiro: CYPE INGENIEROS, S.A.
- Formato: FIEBDC-3/2002
- Moeda: EUR
- Custos indirectos: 0.03 %
- IVA: 23.00 %

## N Isolamentos e impermeabilizações

### NI Impermeabilizações

#### NIH Locais húmidos

**NIH010** m² Impermeabilização sob revestimento ou ladrilhamento cerâmico em paramentos verticais e horizontais, de locais húmidos através lâmina impermeabilizante flexível tipo EVAC, Dry50 "REVESTECH", composta por uma folha dupla de poliolefina termoplástica com acetato de vinil etileno, com ambas as faces revestidas de fibras de poliéster não tecidas, de 0,52 mm de espessura e 335 g/m², fixada ao suporte com cimento cola melhorado C2 E, preparada para receber directamente o revestimento (não incluído neste preço).
Execução de impermeabilização sob revestimento ou ladrilhamento cerâmico em paramentos verticais e horizontais, de locais húmidos através lâmina impermeabilizante flexível tipo EVAC, Dry50 "REVESTECH", composta por uma folha dupla de poliolefina termoplástica com acetato de vinil etileno, com ambas as faces revestidas de fibras de poliéster não tecidas, de 0,52 mm de espessura e 335 g/m², fixada ao suporte com cimento cola melhorado C2 E, preparada para receber directamente o revestimento (não incluído neste preço). Incluindo p/p de complementos de reforço em tratamento de pontos singulares através da utilização de peças especiais "REVESTECH" para o tratamento de ângulos internos (Dry50 Cornerin) e externos (Dry50 Cornerout), encontros com ramais de descarga (Drytub20) ou paramentos (bandas perimetrais), tratamento de ligações e vedação de juntas elásticas (pontos de penetração de tubagens no revestimento, ancoragens de sanitários, encontros entre o paramento e a base de chuveiro ou banheira, etc.) com silicone acético anti-bolor, corte e preparação das lâminas.
Inclui: Corte e preparação das lâminas. Espalhamento do cimento cola. Colocação das lâminas. Execução de reforços em pontos singulares. Tratamento de ligações. Vedação de juntas elásticas.
Critério de medição de projecto: Superfície medida segundo documentação gráfica de Projecto.
Critério de medição de obra: Medir-se-á a superfície realmente executada segundo especificações de Projecto.

| Código | Un | Descrição | Rendimento | Preço | Importância |
|---|---|---|---|---|---|
| mt09mcr250a | kg | Cimento cola melhorado, C2 E, com tempo de colocação ampliado, segundo NP EN 12004, para a fixação de geomembranas, composto por cimentos especiais, inertes seleccionados e resinas sintéticas. (material) | 2.000 | 0.70 | 1.40 |
| mt15rev010g | m² | Lâmina impermeabilizante flexível tipo EVAC, Dry50 "REVESTECH", composta por uma folha dupla de poliolefina termoplástica com acetato de vinil etileno, com ambas as faces revestidas de fibras de poliéster não tecidas, de 0,52 mm de espessura e 335 g/m², segundo EN 13956. (material) | 1.050 | 11.38 | 11.95 |
| mt15rev058e | m | Banda de reforço para lâmina impermeabilizante flexível tipo EVAC, Dry50 Banda13x5 "REVESTECH", de 12,7 cm de largura, composta por uma folha dupla de poliolefina termoplástica com acetato de vinil etileno, com ambas as faces revestidas de fibras de poliéster não tecidas, de 0,52 mm de espessura e 335 g/m². (material) | 0.500 | 3.19 | 1.60 |
| mt15rev055c | Ud | Complemento para reforço de pontos singulares em tratamentos impermeabilizantes através de peças para o remate de ângulos internos, Dry50 Cornerin "REVESTECH". (material) | 0.200 | 6.91 | 1.38 |
| mt15rev056c | Ud | Complemento para reforço de pontos singulares em tratamentos impermeabilizantes através de peças para o remate de ângulos externos, Dry50 Cornerout "REVESTECH". (material) | 0.100 | 7.44 | 0.74 |
| mt15rev058e | m | Banda de reforço para lâmina impermeabilizante flexível tipo EVAC, Dry50 Banda13x5 "REVESTECH", de 12,7 cm de largura, composta por uma folha dupla de poliolefina termoplástica com acetato de vinil etileno, com ambas as faces revestidas de fibras de poliéster não tecidas, de 0,52 mm de espessura e 335 g/m². | 2.000 | 3.19 | 6.38 |
| mt15rev057b | Ud | Complemento para reforço de pontos singulares em tratamentos impermeabilizantes através de peças para o remate de encontros de ramais, Drytub20 "REVESTECH". (material) | 0.100 | 3.72 | 0.37 |
| mt15sja025a | Ud | Cartucho de silicone acético monocomponente, anti-bolor, cor branco, de 310 ml. (material) | 0.100 | 6.63 | 0.66 |
| mo028 | h | Oficial de 1ª aplicador de lâminas impermeabilizantes. (mão de obra) | 0.151 | 16.85 | 2.54 |
| mo062 | h | Ajudante de aplicador de lâminas impermeabilizantes. (mão de obra) | 0.151 | 16.45 | 2.48 |
| % | % | Custos directos complementares | 2 % | 29.50 | 0.59 |
|  |  | Custos directos |  |  | 30.09 |
