# Vedação da junta de dilatação de 15 mm de largura

- Propriedade do ficheiro: CYPE INGENIEROS, S.A.
- Formato: FIEBDC-3/2002
- Moeda: EUR
- Custos indirectos: 3.00 %
- Despesas gerais: 13.00 %
- Lucro: 6.00 %
- IVA: 16.00 %

## N Isolamentos e impermeabilizações

### NI Impermeabilizações

#### NIJ Juntas

**NIJ010** m Vedação da junta de dilatação de 15 mm de largura, em paramento horizontal interior, com cordão betuminoso Juntodan E "DANOSA", sobre fundo de junta "DANOSA" de 20 mm de diâmetro, prévia recobrimento da superfície nos flancos da junta com emulsão asfáltica de base aquosa, Curidan "DANOSA".
Inclui: Limpeza do suporte. Protecção da superfície contígua à junta. Enchimento do fundo da junta. Aplicação de primário nos flancos da junta. Aplicação da massa. Alisamento final com espátula.

| Código | Un | Descrição | Rendimento | Preço | Importância |
|---|---|---|---|---|---|
| mt14lbd130b | m | Cordão de polietileno expandido de célula fechada para fundo de junta, "DANOSA". (material) | 1.000 | 0.15 | 0.15 |
| mt14lbd110a | m | Cordão de enchimento para junta de dilatação, de pasta com base betuminosa, Juntodan E "DANOSA", tipo BH-II, de 15 mm de diâmetro, composto por betumes, plastificantes, elastómeros e cargas. (material) | 1.050 | 2.48 | 2.60 |
| mt14lbd100b | kg | Pintura asfáltica de base orgânica, Impridan "DANOSA", PI-I. (material) | 0.050 | 4.81 | 0.24 |
| mo103 | h | Operário especializado construção. (mão de obra) | 0.534 | 15.04 | 8.03 |
| % | % | Custos directos complementares | 2 % | 11.02 | 0.22 |
|  |  | Custos directos |  |  | 11.24 |
