# Drenagem de laje térrea

- Propriedade do ficheiro: CYPE INGENIEROS, S.A.
- Formato: FIEBDC-3/2002
- Moeda: EUR
- Custos indirectos: 3.00 %
- Despesas gerais: 13.00 %
- Lucro: 6.00 %
- IVA: 16.00 %

## N Isolamentos e impermeabilizações

### NI Impermeabilizações

#### NIS Lajes térreas

**NIS030** m² Drenagem de laje térrea, pela face exterior, com lâmina drenante nodular de polietileno de alta densidade, Delta MS 20 "BASF Construction Chemical", cor castanho, com nódulos de 20 mm de altura, resistência à compressão 200 kN/m² segundo EN ISO 604 e capacidade de drenagem 10 l/(s·m), colocada sobre o terreno e preparada para receber directamente o betão da laje térrea.
Formação de drenagem de laje térrea, pela face exterior, através de lâmina drenante nodular de polietileno de alta densidade, Delta MS 20 "BASF Construction Chemical", cor castanho, com nódulos de 20 mm de altura, resistência à compressão 200 kN/m² segundo EN ISO 604 e capacidade de drenagem 10 l/(s·m), colocada sobre o terreno e preparada para receber directamente o betão da laje térrea. Incluindo p/p de limpeza e preparação da superfície e sobreposições.
Inclui: Limpeza e preparação da superfície na qual se irá aplicar a lâmina drenante. Colocação da camada drenante. Tratamento dos elementos singulares (ângulos, arestas, etc.).
Critério de medição de projecto: Superfície medida segundo documentação gráfica de Projecto.
Critério de medição de obra: Medir-se-á a superfície realmente executada segundo especificações de Projecto, incluindo as entregas e as sobreposições.

| Código | Un | Descrição | Rendimento | Preço | Importância |
|---|---|---|---|---|---|
| mt14gsb020a | m² | Lâmina drenante nodular de polietileno de alta densidade, Delta MS 20 "BASF Construction Chemical", cor castanho, com nódulos de 20 mm de altura, resistência à compressão 200 kN/m² segundo EN ISO 604 e capacidade de drenagem 10 l/(s·m). (material) | 1.100 | 8.80 | 9.68 |
| mo027 | h | Oficial de 1ª aplicador de lâminas impermeabilizantes. (mão de obra) | 0.050 | 16.08 | 0.80 |
| mo062 | h | Ajudante de aplicador de lâminas impermeabilizantes. (mão de obra) | 0.050 | 15.62 | 0.78 |
| % | % | Custos directos complementares | 2 % | 11.26 | 0.23 |
|  |  | Custos directos |  |  | 11.49 |
