# Guarda de aço inoxidável AISI 304 de 100 cm de altura

- Propriedade do ficheiro: CYPE INGENIEROS, S.A.
- Formato: FIEBDC-3/2002
- Moeda: EUR
- Custos indirectos: 3.00 %
- IVA: 23.00 %

## P Divisões

### PD Protecções e gradeamentos interiores

#### PDB Guardas e corrimãos

**PDB070** m Guarda de aço inoxidável AISI 304 de 100 cm de altura, composta de corrimão de 50 mm de diâmetro fixo a montantes verticais de 40x40 mm e entre-pano de 3 barrotes maciços horizontais soldados aos montantes para abertura poligonal de laje, fixa através de aparafusamento em parede de alvenaria.
Fornecimento e colocação de guarda de aço inoxidável AISI 304 de 100 cm de altura, composta de corrimão de 50 mm de diâmetro fixo a montantes verticais de 40x40 mm dispostos cada 120 cm e entrepano de 3 barrotes maciços horizontais de 12 mm de diâmetro soldados aos montantes, para abertura poligonal de laje. Inclusive p/p de elemento de agarre, fixação através de aparafusamento em parede de alvenaria com buchas e parafusos de aço. Elaborada em oficina e montada em obra.
Inclui: Marcação dos pontos de fixação. Aprumo e nivelamento. Fixação através de aparafusamento em alvenaria. Tratamento das ligações entre tramos.
Critério de medição de projecto: Comprimento medido entre eixos em verdadeira magnitude, segundo documentação gráfica de Projecto.
Critério de medição de obra: Medir-se-á, em verdadeira magnitude, a eixos, o comprimento realmente executado segundo especificações de Projecto.

| Código | Un | Descrição | Rendimento | Preço | Importância |
|---|---|---|---|---|---|
| mt26aaa031 | Ud | Repercussão, por m de guarda, de elementos de fixação sobre parede de alvenaria: buchas e parafusos de aço. (material) | 1.000 | 2.04 | 2.04 |
| mt26dbe310f | m | Guarda de aço inoxidável AISI 304 de 100 cm de altura, composta de corrimão de 50 mm de diâmetro fixo a montantes verticais de 40x40 mm dispostos cada 120 cm e entrepano de 3 barrotes maciços horizontais de 12 mm de diâmetro soldados aos montantes, para abertura poligonal de laje. (material) | 1.000 | 183.00 | 183.00 |
| mq08sol020 | h | Equipamentos e elementos auxiliares para soldadura eléctrica. (equipamento) | 0.101 | 3.09 | 0.31 |
| op00tal010 |  | Berbequim. | 1.000 | 0.00 | 0.00 |
| op00ato010 |  | Aparafusadora. | 1.000 | 0.00 | 0.00 |
| op00amo010 |  | Rebarbadora. | 1.000 | 0.00 | 0.00 |
| mo017 | h | Oficial de 1ª serralheiro. (mão de obra) | 1.108 | 17.12 | 18.97 |
| mo057 | h | Ajudante de serralheiro. (mão de obra) | 1.108 | 16.51 | 18.29 |
| % | % | Custos directos complementares | 2 % | 222.61 | 4.45 |
|  |  | Custos directos |  |  | 227.06 |
