# Parede simples de 10+70+10 mm de espessura

- Propriedade do ficheiro: CYPE INGENIEROS, S.A.
- Formato: FIEBDC-3/2002
- Moeda: EUR
- Custos indirectos: 3.00 %
- IVA: 23.00 %

## P Divisões

### PS Estruturas autoportantes

#### PSR Placas de resinas termoendurecíveis

**PSR010** m² Parede simples de 10+70+10 mm de espessura, executado com placas de resinas termoendurecíveis, dois panos iguais tipo Virtuon FR "TRESPA", de 600x2500x10 mm, acabamento Gold Yellow, textura Satin, dispostas através do sistema de fixação oculta TS2000 sobre montantes de aço galvanizado de 70 mm de largura colocados a cada 400 mm sobre fita acústica; 90 mm de espessura total.
Fornecimento e montagem de parede simples "TRESPA" autoportante, de 90 mm de espessura total, sobre fita acústica colocada na base da parede, formado por uma estrutura de perfis de chapa de aço galvanizado de 70 mm de largura, à base de montantes (elementos verticais) separados 400 mm entre eles, e canais (elementos horizontais) de cada lado do qual se colocam os dois panos iguais tipo Virtuon FR "TRESPA", de 600x2500x10 mm, acabamento Gold Yellow, textura Satin com o sistema de fixação oculta TS2000. Inclusive p/p de implantação dos perfis, vãos e aberturas; colocação em todo o seu perímetro de fitas ou bandas estanques, na superfície de apoio ou contacto dos perfis com os paramentos; ancoragens de calhas e montantes metálicos; corte e fixação das placas através de parafusos; tratamento de vãos e aberturas; execução de cantos; tratamento de juntas através de pasta e fita de juntas; colocação das caixas de mecanismos eléctricos e de passagem de instalações, com a prévia marcação da sua localização nas placas e perfuração das mesmas, e limpeza final. Totalmente acabado (sem incluir neste preço o isolamento a colocar entre montantes).
Inclui: Marcação e traçado na laje inferior e na superior das paredes a realizar. Colocação de banda de estanquidade e canais inferiores, sobre pavimento finalizado ou base de assentamento. Colocação de banda de estanquidade e canais superiores, sob lajes. Colocação e fixação dos montantes sobre os elementos horizontais. Colocação das placas para o fecho de uma das faces da parede, através de fixações mecânicas. Fecho da segunda face com placas, através de fixações mecânicas. Implantação das caixas de mecanismos eléctricos e de passagem de instalações, e perfuração posterior das placas. Tratamento das juntas entre placas. Colocação das caixas de mecanismos eléctricos e de passagem de instalações.
Critério de medição de projecto: Superfície medida segundo documentação gráfica de Projecto, sem duplicar esquinas nem encontros, descontando as aberturas de superfície maior de 2 m².
Critério de medição de obra: Medir-se-á a superfície realmente executada segundo especificações de Projecto, sem duplicar esquinas nem encontros, descontando as aberturas de superfície maior de 8 m² e a metade das aberturas para as de superfície entre 5 e 8 m² para as placas de gesso laminado e descontando as aberturas de superfície maior de 2 m² para o resto das placas.

| Código | Un | Descrição | Rendimento | Preço | Importância |
|---|---|---|---|---|---|
| mt12psg041c | m | Fita acústica de dilatação de 70 mm de largura. (material) | 1.200 | 0.40 | 0.48 |
| mt12psg070d | m | Canal carril de perfil galvanizado para travejamentos de fixação de placas de gesso de largura 70 mm, segundo EN 14195. (material) | 0.950 | 1.11 | 1.05 |
| mt12psg060d | m | Montante de perfil de aço galvanizado de 70 mm de largura, segundo EN 14195. (material) | 3.500 | 1.77 | 6.20 |
| mt12prt110aa1 | m² | Placa decorativa Virtuon FR "TRESPA", formada por resinas termoendurecíveis reforçadas com fibras de celulose, de 600x2500x10 mm, acabamento Gold Yellow, textura Satin, para colocar mediante o sistema TS2000 de fixação oculta. (material) | 2.100 | 43.02 | 90.34 |
| mt12prt120a | Ud | Material auxiliar (clipes, perfis em Z, etc.) para a fixação do painel Virtuon FR "TRESPA" sobre os montantes da parede interior, realizada mediante o sistema TS 2000 "TRESPA". (material) | 1.000 | 36.75 | 36.75 |
| mt12prt130 | m | Fita adesiva transparente, de dupla face, para a união entre placas do sistema para paredes divisórias TS 2000 "TRESPA". (material) | 0.600 | 4.99 | 2.99 |
| mt12prt140 | Ud | Cartucho de 600 cm³ de pasta à base de poliuretano para vedação de juntas de movimento. (material) | 0.017 | 6.81 | 0.12 |
| mt12prt141 | m | Fundo de juntas cilíndrico, de espuma de polietileno, para vedação de juntas de movimento. (material) | 0.100 | 0.30 | 0.03 |
| op00fre010 |  | Fresadora. | 1.000 | 0.00 | 0.00 |
| op00ato010 |  | Aparafusadora. | 1.000 | 0.00 | 0.00 |
| mo052 | h | Oficial de 1ª montador de pré-fabricados interiores. (mão de obra) | 0.283 | 17.41 | 4.93 |
| mo098 | h | Ajudante de montador de pré-fabricados interiores. (mão de obra) | 0.116 | 16.45 | 1.91 |
| % | % | Custos directos complementares | 2 % | 144.80 | 2.90 |
|  |  | Custos directos |  |  | 147.70 |
