# Alçapão de plástico cor branca, Plastictramp "PLACO", de 130x235 mm, para revestimento interior de placas de gesso laminado, em paredes divisórias

- Propriedade do ficheiro: CYPE INGENIEROS, S.A.
- Formato: FIEBDC-3/2002
- Moeda: EUR
- Custos indirectos: 3.00 %
- IVA: 23.00 %

## P Divisões

### PT Paredes divisórias

#### PTW Sistemas de revestimentos interiores de placas

**PTW079** Ud Alçapão de plástico cor branca, Plastictramp "PLACO", de 130x235 mm, para revestimento interior de placas de gesso laminado, em paredes divisórias.
Fornecimento e montagem de alçapão de plástico cor branca, Plastictramp "PLACO", de 130x235 mm, formado por aro e porta, para revestimento interior de placas de gesso laminado, em paredes divisórias. Incluindo acessórios de montagem. Totalmente terminada.
Inclui: Marcação e corte da placa de gesso laminado. Colocação do alçapão.
Critério de medição de projecto: Número de unidades previstas, segundo documentação gráfica de Projecto.
Critério de medição de obra: Medir-se-á o número de unidades realmente colocadas segundo especificações de Projecto.

| Código | Un | Descrição | Rendimento | Preço | Importância |
|---|---|---|---|---|---|
| mt12plk080a | Ud | Alçapão de plástico cor branca, Plastictramp "PLACO", de 130x235 mm, formado por aro e porta. (material) | 1.000 | 16.15 | 16.15 |
| op00fre010 |  | Fresadora. | 0.100 | 0.00 | 0.00 |
| mo014 | h | Oficial de 1ª montador de tectos falsos. (mão de obra) | 0.111 | 17.41 | 1.93 |
| mo080 | h | Ajudante de montador de tectos falsos. (mão de obra) | 0.111 | 16.45 | 1.83 |
| % | % | Custos directos complementares | 2 % | 19.91 | 0.40 |
|  |  | Custos directos |  |  | 20.31 |
