# Pano de parede divisória interior de 14 cm de espessura de alvenaria, de bloco aligeirado de termoargila, 30x19x14 cm, para revestir, assente com argamassa de cimento M-10

- Propriedade do ficheiro: CYPE INGENIEROS, S.A.
- Formato: FIEBDC-3/2002
- Moeda: EUR
- Custos indirectos: 3.00 %
- IVA: 23.00 %

## P Divisões

### PT Paredes divisórias

#### PTZ Pano para revestir

**PTZ030** m² Pano de parede divisória interior de 14 cm de espessura de alvenaria, de bloco aligeirado de termoargila, 30x19x14 cm, para revestir, assente com argamassa de cimento M-10.
Formação de pano de parede divisória interior de 14 cm de espessura de alvenaria, de bloco aligeirado de termoargila, 30x19x14 cm, para revestir, assente com argamassa de cimento M-10. Incluindo p/p de marcação, nivelação e aprume, desperdícios e roturas, esperas, reentrâncias, execução de encontros e limpeza.
Inclui: Marcação na laje das paredes a realizar. Marcação nos pilares dos níveis de referência geral de piso e de nível de pavimento. Colocação e aprumo de prumos de referência. Colocação de fios entre prumos. Colocação das peças por fiadas a nível. Realização de todos os trabalhos necessários para a execução das aberturas. Encontros da alvenaria com fachadas, pilares e paredes interiores. Encontro da alvenaria com a laje superior. Limpeza do paramento.
Critério de medição de projecto: Superfície medida segundo documentação gráfica de Projecto, sem duplicar esquinas nem encontros, descontando as aberturas de superfície maior de 3 m².
Critério de medição de obra: Medir-se-á a superfície realmente executada segundo especificações de Projecto, sem duplicar esquinas nem encontros, descontando as aberturas de superfície maior de 3 m².

| Código | Un | Descrição | Rendimento | Preço | Importância |
|---|---|---|---|---|---|
| mt02btr020ab | Ud | Bloco aligeirado de termoargila, 30x19x14 cm, para revestir, inclusive p/p de peças especiais: meio bloco, terminação, esquina, ajuste, remate de base e remate de esquina. (material) | 17.850 | 0.73 | 13.03 |
| mt09mor010e | m³ | Argamassa de cimento CEM II/B-L 32,5 N tipo M-10, confeccionada em obra com 320 kg/m³ de cimento e uma proporção em volume 1/4. (material) | 0.012 | 133.30 | 1.60 |
| op00amo010 |  | Rebarbadora. | 1.000 | 0.00 | 0.00 |
| mo020 | h | Oficial de 1ª construção em trabalhos auxiliares de pedreiro. (mão de obra) | 0.344 | 16.85 | 5.80 |
| mo112 | h | Operário não qualificado construção em trabalhos auxiliares de pedreiro. (mão de obra) | 0.172 | 15.82 | 2.72 |
| % | % | Custos directos complementares | 2 % | 23.15 | 0.46 |
|  |  | Custos directos |  |  | 23.61 |
