# Limpeza final de obra em habitação unifamiliar, com uma superfície construída média de 90 m²

- Propriedade do ficheiro: CYPE INGENIEROS, S.A.
- Formato: FIEBDC-3/2002
- Moeda: EUR
- Custos indirectos: 3.00 %
- IVA: 23.00 %

## P Divisões

### PY Trabalhos auxiliares

#### PYL Limpeza de obra

**PYL020** Ud Limpeza final de obra em habitação unifamiliar, com uma superfície construída média de 90 m².
Limpeza final de obra em habitação unifamiliar, com uma superfície construída média de 90 m², incluindo os trabalhos de limpeza de sujidade e pó acumulado em paramentos e caixilharias, limpeza e desinfecção de casas de banho, limpeza de vidros e caixilharias exteriores, eliminação de manchas e restos de gesso e argamassas agarrados ao pavimento e outros elementos, recolha e remoção de plásticos e cartões, tudo juntamente com os outros restos de fim de obra depositados no contentor de resíduos para transporte a aterro autorizado.
Inclui: Trabalhos de limpeza. Remoção e acumulação dos restos gerados. Carga manual do entulho gerado para camião ou contentor.
Critério de medição de projecto: Número de unidades previstas, segundo documentação gráfica de Projecto.
Critério de medição de obra: Medir-se-á o número de unidades realmente executadas segundo especificações de Projecto.

| Código | Un | Descrição | Rendimento | Preço | Importância |
|---|---|---|---|---|---|
| op00asp010 |  | Aspirador. | 1.000 | 0.00 | 0.00 |
| mo111 | h | Operário não qualificado construção. (mão de obra) | 21.607 | 15.82 | 341.82 |
| % | % | Custos directos complementares | 2 % | 341.82 | 6.84 |
|  |  | Custos directos |  |  | 348.66 |
