# Sistema de cobertura Deck com fixação mecânica

- Propriedade do ficheiro: CYPE INGENIEROS, S.A.
- Formato: FIEBDC-3/2002
- Moeda: EUR
- Custos indirectos: 0.03 %
- IVA: 23.00 %

## Q Coberturas

### QA Planas

#### QAD Não acessíveis, não ventiladas

**QAD052** m² Sistema de cobertura Deck com fixação mecânica, "DANOSA", tipo convencional, pendente do 1% ao 5%, composta de: suporte base: perfil nervurado autoportante de chapa de aço galvanizado S 280 de 0,7 mm de espessura, acabamento liso, com 3 nervuras de 50 mm de altura separadas 260 mm; isolamento térmico: painel de lã de rocha com resinas fenólicas, Rocdan SA-50 "DANOSA", de 50 mm de espessura; impermeabilização monocamada, não colada: lâmina impermeabilizante flexível, tipo PVC-P(hs), Danopol HS 1,2 "DANOSA", de 1,2 mm de espessura, com armadura de malha de fibra de poliéster, fixada mecanicamente ao suporte com 3 parafusos de aço cada m², de 65 mm de comprimento.
Formação de cobertura Deck com fixação mecânica, "DANOSA", tipo convencional, pendente do 1% ao 5%, composta dos seguintes elementos: SUPORTE BASE: perfil nervurado autoportante de chapa de aço galvanizado S 280 de 0,7 mm de espessura, acabamento liso, com 3 nervuras de 50 mm de altura separadas 260 mm, inércia 18 cm4 e massa superficial 5,5 kg/m²; ISOLAMENTO TÉRMICO: painel de lã de rocha com resinas fenólicas, Rocdan SA-50 "DANOSA", de 50 mm de espessura e resistência térmica 1,25 m²°C/W; IMPERMEABILIZAÇÃO: tipo monocamada, não colada, formada por perfis colaminados de chapa e PVC-P nos bordos e lâmina impermeabilizante flexível, tipo PVC-P(hs), Danopol HS 1,2 "DANOSA", de 1,2 mm de espessura, com armadura de malha de fibra de poliéster, fixada mecanicamente; FIXAÇÕES MECÂNICAS: lâmina impermeabilizante fixada mecanicamente ao suporte metálico através de parafuso de aço EVDF ZBJ de 6 mm de diâmetro e 65 mm de comprimento, com tratamento anticorrosão, bucha e anilha de partilha de 40x40 mm, colocados em 3 pontos cada m². Incluindo p/p de formação de juntas de dilatação em coberturas e tratamento de pontos singulares.
Inclui: Marcação das chapas nervuradas e dos pontos singulares. Corte, preparação e colocação das chapas. Execução de juntas e perímetro. Fixação mecânica das chapas. Tratamento de pontos singulares. Revisão da superfície base na qual se realiza a fixação do isolamento de acordo com as exigências da técnica a usar. Corte, ajuste e colocação do isolamento. Colocação de perfis de fixação aos bordos. Colocação da impermeabilização. Fixação mecânica da impermeabilização.
Critério de medição de projecto: Superfície medida em projecção horizontal, segundo documentação gráfica de Projecto, desde as faces interiores dos parapeitos ou muretes perimetrais que a limitam.
Critério de medição de obra: Medir-se-á, em projecção horizontal, a superfície realmente executada segundo especificações de Projecto, desde as faces interiores dos parapeitos ou muretes perimetrais que a limitam.

| Código | Un | Descrição | Rendimento | Preço | Importância |
|---|---|---|---|---|---|
| mt13ccg200ac | m² | Perfil nervurado autoportante de chapa de aço galvanizado S 280 de 0,7 mm de espessura, acabamento liso, com 3 nervuras de 50 mm de altura separadas 260 mm, inércia 18 cm4 e massa superficial 5,5 kg/m², segundo NP EN 14782. (material) | 1.100 | 8.34 | 9.17 |
| mt16pdt010ga | m² | Painel de lã de rocha com resinas fenólicas, Rocdan SA-50 "DANOSA", de 50 mm de espessura e resistência térmica 1,25 m²°C/W, segundo EN 13162. (material) | 1.050 | 15.82 | 16.61 |
| mt16aab010 | Ud | Fixação mecânica dos painéis isolantes à chapa metálica (coberturas deck). (material) | 3.000 | 0.16 | 0.48 |
| mt15dan010aa | m² | Lâmina impermeabilizante flexível, tipo PVC-P(hs), Danopol HS 1,2 "DANOSA", de 1,2 mm de espessura, com armadura de malha de fibra de poliéster, segundo EN 13956. (material) | 1.050 | 7.88 | 8.27 |
| mt15dan020a | m | Perfil colaminado de chapa de aço e PVC-P, plano, "DANOSA", para remate de impermeabilização com lâminas de PVC-P, nos extremos das lâminas e nos encontros com elementos verticais. (material) | 0.400 | 2.81 | 1.12 |
| mt14lga100a | Ud | Parafuso de aço EVDF ZBJ de 6 mm de diâmetro e 65 mm de comprimento, com tratamento anticorrosão, bucha e anilha de partilha de 40x40 mm. (material) | 3.000 | 0.18 | 0.54 |
| mt14lbd080a | m | Banda de reforço de betume modificado com elastómero SBS Esterdan 30 P Elast "DANOSA", LBM(SBS) - 30 - PE, EN 13707, de 32 cm de largura, massa nominal 3 kg/m², armada com feltro de poliéster não tecido, acabada com filme plástico em ambas as faces. (material) | 0.570 | 3.71 | 2.11 |
| mt14lbd240 | m | Perfil de chapa de aço galvanizado, "DANOSA", para encontros da impermeabilização com paramentos verticais. (material) | 0.150 | 1.27 | 0.19 |
| op00ciz010 |  | Tesoura. | 1.000 | 0.00 | 0.00 |
| op00roe010 |  | Roedora. | 1.000 | 0.00 | 0.00 |
| op00pis010 |  | Pistola de ar quente para soldadura de materiais termoplásticos. | 1.000 | 0.00 | 0.00 |
| mo047 | h | Oficial de 1ª montador de painéis metálicos. (mão de obra) | 0.151 | 17.41 | 2.63 |
| mo090 | h | Ajudante de montador de painéis metálicos. (mão de obra) | 0.151 | 16.45 | 2.48 |
| mo050 | h | Oficial de 1ª montador de isolamentos. (mão de obra) | 0.050 | 17.41 | 0.87 |
| mo093 | h | Ajudante de montador de isolamentos. (mão de obra) | 0.050 | 16.45 | 0.82 |
| mo028 | h | Oficial de 1ª aplicador de lâminas impermeabilizantes. (mão de obra) | 0.141 | 16.85 | 2.38 |
| mo062 | h | Ajudante de aplicador de lâminas impermeabilizantes. (mão de obra) | 0.141 | 16.45 | 2.32 |
| % | % | Custos directos complementares | 2 % | 49.99 | 1.00 |
|  |  | Custos directos |  |  | 50.99 |
