# Sistema Onducober "ONDULINE" de placas asfálticas, para cobertura inclinada

- Propriedade do ficheiro: CYPE INGENIEROS, S.A.
- Formato: FIEBDC-3/2002
- Moeda: EUR
- Custos indirectos: 3.00 %
- IVA: 23.00 %

## Q Coberturas

### QT Inclinadas

#### QTX Sistemas de telhados

**QTX025** m² Sistema Onducober "ONDULINE" de placas asfálticas, para cobertura inclinada.
Sistema Onducober "ONDULINE", sobre suporte descontínuo metálico, composto por placas asfálticas Onducober 95 (10 ondas) "ONDULINE", de perfil ondulado e cor preto, fixadas ao suporte através de parafusos auto-roscantes "ONDULINE". Inclusive remates.
Critérios considerados na determinação do preço da unidade de obra: O preço não inclui a superfície suporte.
Inclui: Limpeza da superfície suporte. Fixação das placas asfálticas. Resolução de pontos singulares.
Critério de medição de projecto: Superfície da vertente medida em verdadeira magnitude, segundo documentação gráfica de Projecto.
Critério de medição de obra: Medir-se-á, em verdadeira magnitude, a superfície realmente executada segundo especificações de Projecto.

| Código | Un | Descrição | Rendimento | Preço | Importância |
|---|---|---|---|---|---|
| mt13lpo010i | m² | Placa asfáltica Onducober 95 (10 ondas) "ONDULINE", de perfil ondulado e cor preto, à base de fibras minerais e vegetais saturadas com uma emulsão betuminosa a altas temperaturas, segundo NP EN 534. (material) | 1.150 | 8.13 | 9.35 |
| mt13lpo052f | Ud | Parafuso auto-roscante "ONDULINE", para a fixação sobre suporte metálico. (material) | 6.000 | 0.11 | 0.66 |
| mt13blw015b | m | Ripa de cumeeira de 42x27 mm de secção, de madeira de pinheiro-bravo (Pinus pinaster), tratada em autoclave, com classe de risco 2, segundo NP EN 335, acabamento escovado, com humidade inferior a 20%. Inclusive elementos de fixação sobre estrutura. (material) | 0.200 | 0.51 | 0.10 |
| mt13lpo040g | m | Telhão asfáltico Onducober "ONDULINE", com abas adaptáveis a qualquer ângulo, cor preto, à base de fibras minerais e vegetais saturadas com uma emulsão betuminosa a altas temperaturas, de 50 cm de largura e 100 cm de comprimento, com abas adaptáveis a qualquer ângulo, para cobertura de placas asfálticas. (material) | 0.200 | 7.67 | 1.53 |
| mt13lpo020g | m | Remate lateral Onducober "ONDULINE", de chapa de aço, de 10 cm de altura, 7 cm de largura e 2 m de comprimento, para cobertura de placas asfálticas. (material) | 0.050 | 6.91 | 0.35 |
| mt13lpo060a | m | Perfil de espuma de polietileno Tapaondas "ONDULINE", com o mesmo perfil da onda, de 4 cm de altura e 84 cm de comprimento, para a vedação de placas asfálticas sem obstaculizar a ventilação no apoio das placas em beirados e cumeeiras de coberturas inclinadas. (material) | 0.400 | 7.38 | 2.95 |
| mo020 | h | Oficial de 1ª construção. (mão de obra) | 0.300 | 22.29 | 6.69 |
| mo113 | h | Operário não qualificado construção. (mão de obra) | 0.300 | 21.08 | 6.32 |
| % | % | Custos directos complementares | 2 % | 27.95 | 0.56 |
|  |  | Custos directos |  |  | 28.51 |
