# Ponto singular para cobertura inclinada de telhas cerâmicas

- Propriedade do ficheiro: CYPE INGENIEROS, S.A.
- Formato: FIEBDC-3/2002
- Moeda: EUR
- Custos indirectos: 3.00 %
- IVA: 23.00 %

## Q Coberturas

### QU Componentes de coberturas inclinadas e curvas

#### QUT De telhas cerâmicas

**QUT031** m Ponto singular para cobertura inclinada de telhas cerâmicas.
Beirado para cobertura inclinada, com telhas de beirado canudo cerâmicas, acabamento com engobe cor vermelho, 40,8x15x6,3 cm, assentes com argamassa de cimento, confeccionada em obra, dosificação 1:6.
Inclui: Colocação das telhas com argamassa.
Critério de medição de projecto: Comprimento medido em verdadeira magnitude, segundo documentação gráfica de Projecto.
Critério de medição de obra: Medir-se-á, em verdadeira magnitude, o comprimento realmente executado segundo especificações de Projecto.

| Código | Un | Descrição | Rendimento | Preço | Importância |
|---|---|---|---|---|---|
| mt13tac057a | Ud | Telha de beirado canudo cerâmica, acabamento com engobe cor vermelho, 40,8x15x6,3 cm, para telhas canudo, segundo EN 1304. (material) | 12.800 | 0.92 | 11.78 |
| mt08aaa010a | m³ | Água. (material) | 0.006 | 1.50 | 0.01 |
| mt08cem011a | kg | Cimento Portland CEM II/B-L 32,5 R, cor cinzento, em sacos, segundo NP EN 197-1. (material) | 7.500 | 0.10 | 0.75 |
| mq06hor010 | h | Betoneira eléctrica com uma capacidade de amassadura de 160 l. (equipamento) | 0.021 | 3.45 | 0.07 |
| mo020 | h | Oficial de 1ª construção. (mão de obra) | 0.225 | 24.63 | 5.54 |
| mo113 | h | Operário não qualificado construção. (mão de obra) | 0.315 | 23.29 | 7.34 |
| % | % | Custos directos complementares | 2 % | 25.49 | 0.51 |
|  |  | Custos directos |  |  | 26.00 |
