# Revestimento mural com chapa de alumínio

- Propriedade do ficheiro: CYPE INGENIEROS, S.A.
- Formato: FIEBDC-3/2002
- Moeda: EUR
- Custos indirectos: 3.00 %
- IVA: 23.00 %

## R Revestimentos

### RD Decorativos

#### RDE Metálicos

**RDE020** m² Revestimento mural com chapa de alumínio.
Revestimento decorativo de paramentos interiores com placa de alumínio lacado standard, de 1,2 mm de espessura, trabalhada em oficina, fixação com parafusos de aço galvanizado a uma estrutura metálica de perfis de prancha de aço galvanizado, de 85 mm de largura, ancorada ao paramento vertical cada 600 mm, com ancoragens mecânicas com bucha de nylon e parafuso de aço galvanizado, de cabeça escareada.
Inclui: Limpeza e preparação da superfície suporte. Marcação. Fixação dos perfis sobre o paramento. Corte e preparação do revestimento. Colocação e fixação do revestimento. Tratamento de encontros e pontos singulares.
Critério de medição de projecto: Superfície medida segundo documentação gráfica de Projecto, descontando as aberturas de superfície maior de 2 m².
Critério de medição de obra: Medir-se-á a superfície realmente executada segundo especificações de Projecto, descontando as aberturas de superfície maior de 2 m².

| Código | Un | Descrição | Rendimento | Preço | Importância |
|---|---|---|---|---|---|
| mt29pme030a | m | Perfil de prancha de aço galvanizado, de 85 mm de largura. (material) | 1.660 | 0.99 | 1.64 |
| mt26aaa033a | Ud | Ancoragem mecânica com bucha de nylon e parafuso de aço galvanizado, de cabeça escareada. (material) | 12.000 | 0.29 | 3.48 |
| mt29pme020Bb | m² | Placa de alumínio lacado standard, de 1,2 mm de espessura, trabalhada em oficina, para revestimento de paramentos verticais interiores. (material) | 1.050 | 22.93 | 24.08 |
| mt29pme040a | Ud | Parafuso de aço galvanizado. (material) | 9.330 | 0.02 | 0.19 |
| mo018 | h | Oficial de 1ª serralheiro. (mão de obra) | 0.270 | 20.42 | 5.51 |
| mo059 | h | Ajudante de serralheiro. (mão de obra) | 0.270 | 19.73 | 5.33 |
| % | % | Custos directos complementares | 2 % | 40.23 | 0.80 |
|  |  | Custos directos |  |  | 41.03 |
