# Tratamento superficial de protecção hidrófuga para fachadas de tijolo face à vista

- Propriedade do ficheiro: CYPE INGENIEROS, S.A.
- Formato: FIEBDC-3/2002
- Moeda: EUR
- Custos indirectos: 3.00 %
- Despesas gerais: 13.00 %
- Lucro: 6.00 %
- IVA: 16.00 %

## R Revestimentos

### RL Tratamentos superficiais de protecção

#### RLH Hidrófugos

**RLH010** m² Tratamento superficial de protecção hidrófuga para fachadas de tijolo face à vista, através de impregnação transpirável, oleófuga e hidrófuga Cotefilm HF "REVETÓN", à base de siloxanos em emulsão aquosa, aplicada numa demão (rendimento: 0,8 l/m²).
Execução de camada de impermeabilização em paramentos exteriores de tijolo face à vista, através de impregnação transpirável, oleófuga e hidrófuga Cotefilm HF "REVETÓN", à base de siloxanos em emulsão aquosa, aplicada com trincha, rolo ou pistola de baixa pressão, numa demão (rendimento: 0,8 l/m²). Incluindo p/p de limpeza da superfície suporte.
Inclui: Limpeza geral do paramento suporte. Aplicação da demão de hidrofugante.
Critério de medição de projecto: Superfície medida segundo documentação gráfica de Projecto, com o mesmo critério que o suporte base.
Critério de medição de obra: Medir-se-á a superfície realmente executada segundo especificações de Projecto, com o mesmo critério que o suporte base.

| Código | Un | Descrição | Rendimento | Preço | Importância |
|---|---|---|---|---|---|
| mt09rmr061a | l | Impregnação transpirável, oleófuga e hidrófuga Cotefilm HF "REVETÓN", à base de siloxanos em emulsão aquosa, aplicável sobre suportes exteriores de betão, argamassa, tijolo ou pedra natural. (material) | 0.800 | 11.58 | 9.26 |
| mo024 | h | Oficial de 1ª pintor. (mão de obra) | 0.182 | 16.08 | 2.93 |
| % | % | Custos directos complementares | 2 % | 12.19 | 0.24 |
|  |  | Custos directos |  |  | 12.43 |
