# Camada fina de pasta niveladora de pavimentos Weber.floor Top "WEBER CEMARKSA"

- Propriedade do ficheiro: CYPE INGENIEROS, S.A.
- Formato: FIEBDC-3/2002
- Moeda: EUR
- Custos indirectos: 3.00 %
- Despesas gerais: 13.00 %
- Lucro: 6.00 %
- IVA: 16.00 %

## R Revestimentos

### RS Pavimentos

#### RSA Argamassas e pastas de nivelação

**RSA022** m² Camada fina de pasta niveladora de pavimentos Weber.floor Top "WEBER CEMARKSA", tipo CT-C20-F5-A9 segundo EN 13813, de 2 mm de espessura, aplicada manualmente, para regularização e nivelação da superfície suporte interior de betão ou argamassa, aplicação prévia de 200 g/m² de primário tapa-poros e ponte de aderência, Weber TP "WEBER", que actua como ligante (sem incluir a preparação do suporte), preparada para receber pavimento cerâmico (não incluído neste preço).
Inclui: Marcação de níveis de acabamento. Aplicação de primário. Amassadura com batedor eléctrico. Derramamento e espalhamento da mistura. Cura da argamassa.

| Código | Un | Descrição | Rendimento | Preço | Importância |
|---|---|---|---|---|---|
| mt09moc020c | kg | Pasta niveladora de pavimentos Weber.floor Top "WEBER CEMARKSA", tipo CT-C20-F5-A9 segundo EN 13813, composta de cimento cinzento, resina, areia de sílica e aditivos orgânicos e inorgânicos. (material) | 3.000 | 0.87 | 2.61 |
| mt09wnc070b | kg | Primário tapa-poros e ponte de aderência Weber TP "WEBER CEMARKSA", aplicado para regularizar a porosidade e melhorar a aderência dos suportes porosos com absorção, composto de resina acrílica em dispersão aquosa e aditivos específicos. (material) | 0.200 | 8.31 | 1.66 |
| mt16pea020a | m² | Painel rígido de poliestireno expandido, segundo NP EN 13163, bordo lateral recto, de 10 mm de espessura, resistência térmica 0,25 m²°C/W, condutibilidade térmica 0,036 W/(m°C), para junta de dilatação. (material) | 0.100 | 0.92 | 0.09 |
| mo018 | h | Oficial de 1ª construção. (mão de obra) | 0.121 | 16.08 | 1.95 |
| mo104 | h | Operário não qualificado construção. (mão de obra) | 0.121 | 14.63 | 1.77 |
| % | % | Custos directos complementares | 2 % | 8.08 | 0.16 |
|  |  | Custos directos |  |  | 8.24 |
