# Tecto falso contínuo de placas de escaiola

- Propriedade do ficheiro: CYPE INGENIEROS, S.A.
- Formato: FIEBDC-3/2002
- Moeda: EUR
- Custos indirectos: 3.00 %
- IVA: 23.00 %

## R Revestimentos

### RT Tectos falsos em interiores

#### RTA Contínuos, de placas de escaiola

**RTA010** m² Tecto falso contínuo de placas de escaiola.
Tecto falso contínuo suspenso, situado a uma altura menor de 4 m, constituído por placas de escaiola com nervuras, de 100x60 cm, com canto recto e acabamento liso, suspensas da laje através de estopadas suspensas de pasta de escaiola e fibras vegetais, repartidas uniformemente (3 fixações/m²) e separadas dos paramentos verticais um mínimo de 5 mm. Inclusive pasta de escaiola para o colagem dos bordos das placas e enchimento das juntas da face à vista e acabamento final.
Inclui: Marcação nas paredes do nível do tecto falso. Colocação e fixação das estopadas. Corte das placas. Colocação das placas. Resolução de encontros e pontos singulares. Realização de orifícios para a passagem dos tubos da instalação eléctrica. Revestimento das placas com pasta de escaiola. Passagem da canalização de protecção dos cabos eléctricos.
Critério de medição de projecto: Superfície medida entre paramentos, segundo documentação gráfica de Projecto, sem descontar aberturas para instalações.
Critério de medição de obra: Medir-se-á a superfície realmente executada segundo especificações de Projecto, sem descontar aberturas para instalações.

| Código | Un | Descrição | Rendimento | Preço | Importância |
|---|---|---|---|---|---|
| mt12fpe010b | m² | Placa de escaiola com nervuras, de 100x60 cm e de 8 mm de espessura (20 mm de espessura total, incluindo as nervuras), com canto recto e acabamento liso, sem revestir, para tectos falsos. (material) | 1.050 | 3.11 | 3.27 |
| mt12fac010 | kg | Fibras vegetais em rolos. (material) | 0.220 | 1.35 | 0.30 |
| mt09pes010 | m³ | Pasta de escaiola, segundo EN 13279-1. (material) | 0.006 | 173.60 | 1.04 |
| op00fre010 |  | Fresadora. | 1.000 | 0.00 | 0.00 |
| mo035 | h | Oficial de 1ª escaiolador. (mão de obra) | 0.211 | 22.68 | 4.79 |
| mo117 | h | Operário escaiolador. (mão de obra) | 0.211 | 21.45 | 4.53 |
| % | % | Custos directos complementares | 2 % | 13.93 | 0.28 |
|  |  | Custos directos |  |  | 14.21 |
