# Viga falsa contínua de placas de escaiola

- Propriedade do ficheiro: CYPE INGENIEROS, S.A.
- Formato: FIEBDC-3/2002
- Moeda: EUR
- Custos indirectos: 3.00 %
- IVA: 23.00 %

## R Revestimentos

### RT Tectos falsos em interiores

#### RTA Contínuos, de placas de escaiola

**RTA021** m Viga falsa contínua de placas de escaiola.
Formação de viga falsa contínua de 20x20 cm de secção, com duas faces de placas de escaiola com nervuras e acabamento liso, fixadas através de estopada pendente. Incluindo arame de atar de aço galvanizado para fixações.
Inclui: Marcação do traçado nos paramentos. Disposição e corte das peças. Humidificação da base de fixação. Aplicação da massa de colagem. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.420 | 3.11 | 1.31 |
| mt12fac010 | kg | Fibras vegetais em rolos. (material) | 0.088 | 1.35 | 0.12 |
| mt09pes010 | m³ | Pasta de escaiola, segundo EN 13279-1. (material) | 0.002 | 173.60 | 0.35 |
| mo035 | h | Oficial de 1ª escaiolador. (mão de obra) | 0.330 | 22.68 | 7.48 |
| mo117 | h | Operário escaiolador. (mão de obra) | 0.330 | 21.45 | 7.08 |
| % | % | Custos directos complementares | 2 % | 16.34 | 0.33 |
|  |  | Custos directos |  |  | 16.67 |
