# Remate para tecto falso amovível de placas de escaiola

- Propriedade do ficheiro: CYPE INGENIEROS, S.A.
- Formato: FIEBDC-3/2002
- Moeda: EUR
- Custos indirectos: 3.00 %
- IVA: 23.00 %

## R Revestimentos

### RT Tectos falsos em interiores

#### RTB Amovíveis, de placas de escaiola

**RTB020** m Remate para tecto falso amovível de placas de escaiola.
Formação de remate vertical em mudança de nível de tecto falso amovível, através de placas de escaiola com nervuras e acabamento liso sobre perfis metálicos, para fechar um espaço de 20 cm de altura. Inclusive fixações para a ancoragem dos perfis e pasta de escaiola.
Inclui: Marcação do traçado do remate nos paramentos. Disposição e corte das peças. Humidificação da base de fixação. Montagem dos perfis. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.224 | 3.11 | 0.70 |
| mt09pes010 | m³ | Pasta de escaiola, segundo EN 13279-1. (material) | 0.002 | 173.60 | 0.35 |
| mt12psg225 | m | Perfil de aço galvanizado, para a sustentação de remate em tectos falsos amovível. (material) | 2.100 | 2.21 | 4.64 |
| mt12psg230 | Ud | Forquilha de aço galvanizado. (material) | 0.550 | 0.69 | 0.38 |
| mt12psg231 | Ud | Peça de união. (material) | 0.550 | 0.87 | 0.48 |
| op00ato010 |  | Aparafusadora. | 1.000 | 0.00 | 0.00 |
| mo035 | h | Oficial de 1ª escaiolador. (mão de obra) | 0.500 | 22.68 | 11.34 |
| mo117 | h | Operário escaiolador. (mão de obra) | 0.500 | 21.45 | 10.73 |
| % | % | Custos directos complementares | 2 % | 28.62 | 0.57 |
|  |  | Custos directos |  |  | 29.19 |
