# Tecto falso amovível de placas de escaiola fissurada, com perfis oculta

- Propriedade do ficheiro: CYPE INGENIEROS, S.A.
- Formato: FIEBDC-3/2002
- Moeda: EUR
- Custos indirectos: 3.00 %
- Despesas gerais: 13.00 %
- Lucro: 6.00 %
- IVA: 16.00 %

## R Revestimentos

### RT Tectos falsos

#### RTB Amovíveis, de placas de escaiola

**RTB025** m² Tecto falso amovível de placas de escaiola fissurada, com perfis oculta.
Fornecimento e montagem de tecto falso amovível, constituído por placas de escaiola fissurada, suspensas da laje através de perfis oculta, compreendendo perfis primários, secundários e angulares de remate fixados ao tecto através de varões de aço galvanizado. Inclusive p/p de acessórios de fixação, completamente instalado.
Inclui: Marcação dos eixos da malha modular. Nivelamento e colocação dos perfis perimetrais. Marcação dos perfis principais da malha. Sinalização dos pontos de ancoragem à laje. Nivelamento e fixação dos perfis principais e secundários da malha. Colocação das placas.
Critério de medição de projecto: Superfície medida entre paramentos, segundo documentação gráfica de Projecto, sem descontar aberturas para instalações.
Critério de medição de obra: Medir-se-á a superfície realmente executada segundo especificações de Projecto, sem descontar aberturas para instalações.

| Código | Un | Descrição | Rendimento | Preço | Importância |
|---|---|---|---|---|---|
| mt12fac020b | Ud | Varão metálico de aço galvanizado de 6 mm de diâmetro. (material) | 1.000 | 0.32 | 0.32 |
| mt12fac040a | m | Perfis ocultos U, Z ou T, para tectos amovíveis, inclusive p/p de peças complementares e especiais. (material) | 4.000 | 1.60 | 6.40 |
| mt12fac060 | Ud | Perfis angulares para remates perimetrais. (material) | 0.600 | 0.62 | 0.37 |
| mt12fac050 | Ud | Acessórios para a colocação de tectos falsos amovíveis. (material) | 0.200 | 1.61 | 0.32 |
| mt12fpe020aab | m² | Placa de escaiola, fissurada, apoiados sobre perfis ocultos, para tectos amovíveis, 60x60 cm. (material) | 1.050 | 6.09 | 6.39 |
| op00fre010 |  | Tupia. | 1.000 | 0.00 | 0.00 |
| op00ato010 |  | Aparafusadora. | 1.000 | 0.00 | 0.00 |
| mo021 | h | Oficial de 1ª estucador. (mão de obra) | 0.262 | 16.08 | 4.21 |
| mo063 | h | Operário estucador. (mão de obra) | 0.262 | 14.63 | 3.83 |
| % | % | Custos directos complementares | 2 % | 21.84 | 0.44 |
|  |  | Custos directos |  |  | 22.28 |
