# Moldura com degrau múltiplo de escaiola, de 3x4x100 cm, para decoração perimetral de tecto

- Propriedade do ficheiro: CYPE INGENIEROS, S.A.
- Formato: FIEBDC-3/2002
- Moeda: EUR
- Custos indirectos: 3.00 %
- IVA: 23.00 %

## R Revestimentos

### RT Tectos falsos

#### RTP Pré-fabricados de escaiola

**RTP010** m Moldura com degrau múltiplo de escaiola, de 3x4x100 cm, para decoração perimetral de tecto.
Fornecimento e colocação de moldura com degrau múltiplo de escaiola, de 3x4x100 cm, para decoração perimetral de tecto, fixada com cola para escaiola. Incluindo p/p de corte, acessórios de fixação e correcção de falhas nas juntas.
Inclui: Marcação e traçado nos paramentos da localização da moldura. Disposição e corte das peças. Humidificação da base de fixação. Espalhamento da cola. Colocação e enchimento das juntas das peças. Correcção de falhas de encontros entre peças, esquinas e cantos.
Critério de medição de projecto: Comprimento medido segundo documentação gráfica de Projecto.
Critério de medição de obra: Medir-se-á o comprimento realmente executado segundo especificações de Projecto.

| Código | Un | Descrição | Rendimento | Preço | Importância |
|---|---|---|---|---|---|
| mt12rea015a | m | Moldura com degrau múltiplo de escaiola, de 3x4x100 cm. (material) | 1.050 | 0.98 | 1.03 |
| mt09eyc030 | kg | Cola para escaiola. (material) | 0.200 | 0.35 | 0.07 |
| mo035 | h | Oficial de 1ª escaiolador. (mão de obra) | 0.162 | 16.85 | 2.73 |
| % | % | Custos directos complementares | 2 % | 3.83 | 0.08 |
|  |  | Custos directos |  |  | 3.91 |
