# Lavatório de porcelana sanitária

- Propriedade do ficheiro: CYPE INGENIEROS, S.A.
- Formato: FIEBDC-3/2002
- Moeda: EUR
- Custos indirectos: 3.00 %
- IVA: 23.00 %

## S Equipamentos fixos e sinalização

### SA Aparelhos sanitários

#### SAL Lavatórios

**SAL040** Ud Lavatório de porcelana sanitária, mural, série Diverta 47 "ROCA", cor branca, de 440x470 mm, equipado com bateria de 3 peças, série Touch "ROCA", modelo 5A4447C00, acabamento cromado, de 125x120 mm e escoamento, com sifão garrafa, série Botella-Curvo "ROCA", modelo 506401614, acabamento cromado, de 250x35/95 mm.
Fornecimento e instalação de lavatório de porcelana sanitária, mural, série Diverta 47 "ROCA", cor branca, de 440x470 mm, equipado com bateria de 3 peças, série Touch "ROCA", modelo 5A4447C00, acabamento cromado, de 125x120 mm e escoamento, com sifão garrafa, série Botella-Curvo "ROCA", modelo 506401614, acabamento cromado, de 250x35/95 mm. Inclusive ligação às redes de água fria e quente e a rede de drenagem existente, fixação do aparelho e vedação com silicone. Totalmente instalado, ligado, testado e em funcionamento.
Inclui: Implantação e traçado no paramento suporte da situação do aparelho. Colocação dos elementos de fixação fornecidos pelo fabricante. Nivelação, aprume e colocação do aparelho. Ligação à rede de drenagem. Montagem da torneira. Ligação às redes de água fria e quente. Montagem de acessórios e complementos. Vedação de juntas.
Critério de medição de projecto: Número de unidades previstas, segundo documentação gráfica de Projecto.
Critério de medição de obra: Medir-se-á o número de unidades realmente colocadas segundo especificações de Projecto.

| Código | Un | Descrição | Rendimento | Preço | Importância |
|---|---|---|---|---|---|
| mt30lpr062b | Ud | Lavatório de porcelana sanitária, mural, série Diverta 47 "ROCA", cor branca, de 440x470 mm, com jogo de fixação. (material) | 1.000 | 151.91 | 151.91 |
| mt31gto020a | Ud | Bateria de 3 peças, para lavatório, série Touch "ROCA", modelo 5A4447C00, acabamento cromado, de 125x120 mm, composta por cano, arejador, duas válvulas de seccionamento de 1/2", possibilidade de limitar a temperatura e o caudal, válvula automática de escoamento de 1¼" accionada através de vareta vertical-horizontal e ligações de alimentação flexíveis, segundo EN 200. (material) | 1.000 | 457.84 | 457.84 |
| mt30sfr010a | Ud | Sifão garrafa extensível, série Botella-Curvo "ROCA", modelo 506401614, para lavatório, acabamento cromado, de 250x35/95 mm. (material) | 1.000 | 23.22 | 23.22 |
| mt30www010 | Ud | Material auxiliar para instalação de aparelho sanitário. (material) | 1.000 | 1.05 | 1.05 |
| op00tal010 |  | Berbequim. | 1.000 | 0.00 | 0.00 |
| op00mar010 |  | Martelo. | 1.000 | 0.00 | 0.00 |
| op00ato010 |  | Aparafusadora. | 1.000 | 0.00 | 0.00 |
| mo007 | h | Oficial de 1ª canalizador. (mão de obra) | 1.255 | 17.41 | 21.85 |
| % | % | Custos directos complementares | 2 % | 655.87 | 13.12 |
|  |  | Custos directos |  |  | 668.99 |
