# Bancada de painel aglomerado hidrófugo

- Propriedade do ficheiro: CYPE INGENIEROS, S.A.
- Formato: FIEBDC-3/2002
- Moeda: EUR
- Custos indirectos: 3.00 %
- IVA: 23.00 %

## S Equipamentos fixos e sinalização

### SN Bancadas

#### SNM De madeira

**SNM010** Ud Bancada de painel aglomerado hidrófugo.
Bancada de painel aglomerado hidrófugo com superfície revestida de fórmica cor creme ou branco, parte inferior forrada de material neutro e altura frontal estratificado de uma só folha de 350x62x3 cm, apoiado nos móveis inferiores de cozinha no qual ficará encastrado o lava-loiças. Incluindo ancoragens, vedação perimetral através de um cordão de 5 mm de espessura de vedante elástico, formação de abertura, embelezador e remates, perfeitamente terminado.
Inclui: Marcação no paramento da localização da bancada. Colocação e fixação dos elementos de suporte. Colocação, ajuste e fixação da bancada sobre os elementos suporte. Colocação do soco perimetral. Vedação e enchimento com pasta de encontros.
Critério de medição de projecto: Número de unidades previstas, segundo documentação gráfica de Projecto. Não se duplicaram esquinas na medição do comprimento da bancada.
Critério de medição de obra: Medir-se-á o número de unidades realmente executadas segundo especificações de Projecto.

| Código | Un | Descrição | Rendimento | Preço | Importância |
|---|---|---|---|---|---|
| mt19ema010a | m | Bancada para cozinha de painel de aglomerado hidrófugo, 62x3 cm, com superfície revestida de fórmica cor creme ou branco, parte inferior revestida com material neutro e bordo frontal estratificado de uma só folha, inclusive embelezador e remates. (material) | 3.500 | 51.77 | 181.20 |
| mt19ewa010i | Ud | Formação de abertura, em bancada de painel de aglomerado. (material) | 1.000 | 15.63 | 15.63 |
| mt19ewa020 | Ud | Material auxiliar para fixação de bancada. (material) | 3.500 | 10.60 | 37.10 |
| mt32war010 | kg | Vedante elástico de poliuretano monocomponente para juntas. (material) | 0.047 | 10.75 | 0.51 |
| op00ato010 |  | Aparafusadora. | 1.000 | 0.00 | 0.00 |
| op00tro010 |  | Cortadora de disco para bancada. | 1.000 | 0.00 | 0.00 |
| op00fre010 |  | Fresadora. | 1.000 | 0.00 | 0.00 |
| op00sie010 |  | Serra tico-tico. | 1.000 | 0.00 | 0.00 |
| op00tal010 |  | Berbequim. | 1.000 | 0.00 | 0.00 |
| mo017 | h | Oficial de 1ª carpinteiro. (mão de obra) | 0.875 | 23.03 | 20.15 |
| mo058 | h | Ajudante de carpinteiro. (mão de obra) | 1.026 | 22.27 | 22.85 |
| % | % | Custos directos complementares | 2 % | 277.44 | 5.55 |
|  |  | Custos directos |  |  | 282.99 |
