# Divisória para chuveiro

- Propriedade do ficheiro: CYPE INGENIEROS, S.A.
- Formato: FIEBDC-3/2002
- Moeda: EUR
- Custos indirectos: 3.00 %
- IVA: 23.00 %

## S Equipamentos fixos e sinalização

### SP Aparelhos sanitários adaptados e ajudas técnicas

#### SPM Divisórias

**SPM010** Ud Divisória para chuveiro, de 720 a 1150 mm de largura, 650 mm de comprimento e 900 mm de altura, formada por duas portas de correr e uma porta dobrável de painel sintético translúcido com perfis de alumínio acabamento lacado, cor branca, regulável em altura até 20 cm, com fim de curso; fixada à parede direita. Inclusive fixações e silicone para enchimento de juntas.
Divisória para chuveiro, de 720 a 1150 mm de largura, 650 mm de comprimento e 900 mm de altura, formada por duas portas de correr e uma porta dobrável de painel sintético translúcido com perfis de alumínio acabamento lacado, cor branca, regulável em altura até 20 cm, com fim de curso; fixada à parede direita. Inclusive fixações e silicone para enchimento de juntas.
Inclui: Colocação e fixação. Vedação de juntas. Limpeza do elemento.
Critério de medição de projecto: Número de unidades previstas, segundo documentação gráfica de Projecto.
Critério de medição de obra: Medir-se-á o número de unidades realmente colocadas segundo especificações de Projecto.

| Código | Un | Descrição | Rendimento | Preço | Importância |
|---|---|---|---|---|---|
| mt31abp181f | Ud | Divisória para chuveiro, de 720 a 1150 mm de largura, 650 mm de comprimento e 900 mm de altura, formada por duas portas de correr e uma porta dobrável de painel sintético translúcido com perfis de alumínio acabamento lacado, cor branca, regulável em altura até 20 cm, com fim de curso; para fixar à parede direita; com fixações. (material) | 1.000 | 813.64 | 813.64 |
| mt30www005 | Ud | Cartucho de 300 ml de silicone ácida monocomponente, fungicida, para vedação de juntas em ambientes húmidos. (material) | 0.050 | 6.00 | 0.30 |
| mo011 | h | Oficial de 1ª montador. (mão de obra) | 2.000 | 19.38 | 38.76 |
| mo080 | h | Ajudante de montador. (mão de obra) | 1.000 | 18.40 | 18.40 |
| % | % | Custos directos complementares | 2 % | 871.10 | 17.42 |
|  |  | Custos directos |  |  | 888.52 |
