# Sistema de elevação com electrobomba submergível, "GRUNDFOS"

- Propriedade do ficheiro: CYPE INGENIEROS, S.A.
- Formato: FIEBDC-3/2002
- Moeda: EUR
- Custos indirectos: 3.00 %
- IVA: 23.00 %

## U Infra-estruturas no logradouro

### UA Drenagens complementares

#### UAB Bombas de extracção

**UAB012** Ud Sistema de elevação com electrobomba submergível, "GRUNDFOS".
Conjunto de duas bombas iguais, uma delas de reserva, sendo cada uma delas uma bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko; conectadas a condutas de impulsão de águas residuais realizadas com tubo de PVC. Inclusive acessórios, uniões e peças especiais para a instalação das electrobombas.
Inclui: Marcação. Colocação das bombas. Colocação e fixação de tubagens e acessórios.
Critério de medição de projecto: Número de unidades previstas, segundo documentação gráfica de Projecto.
Critério de medição de obra: Medir-se-á o número de unidades realmente executadas segundo especificações de Projecto.

| Código | Un | Descrição | Rendimento | Preço | Importância |
|---|---|---|---|---|---|
| mt36gru010sa | Ud | Bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko. (material) | 2.000 | 203.00 | 406.00 |
| mt36bom050a | m | Conduta de impulsão de águas residuais realizada com tubo de PVC para pressão de 6 atm, de 40 mm de diâmetro, com extremo abocardado, segundo NP EN 1452. (material) | 4.000 | 1.81 | 7.24 |
| mt36bom051a | Ud | Repercussão, por m de tubagem, de acessórios, uniões e peças especiais para tubo de PVC para pressão de 6 atm, de 40 mm de diâmetro. (material) | 4.000 | 0.54 | 2.16 |
| mt37svc010i | Ud | Válvula adufa de latão fundido, para enroscar, de 1 1/4". (material) | 2.000 | 14.20 | 28.40 |
| mt36bom020 | Ud | Acessórios para instalação de bomba submergível portátil, para bombagem de águas, instalada em caixa enterrada e ligação à rede de saneamento. (material) | 2.000 | 22.45 | 44.90 |
| mt36bom060a | Ud | Instalação de bomba submergível portátil, para bombagem de águas, em caixa enterrada e ligação à rede eléctrica. (material) | 2.000 | 15.00 | 30.00 |
| mo008 | h | Oficial de 1ª canalizador. (mão de obra) | 1.600 | 21.36 | 34.18 |
| mo107 | h | Ajudante de canalizador. (mão de obra) | 1.600 | 20.25 | 32.40 |
| mo003 | h | Oficial de 1ª electricista. (mão de obra) | 2.680 | 21.36 | 57.24 |
| % | % | Custos directos complementares | 2 % | 642.52 | 12.85 |
|  |  | Custos directos |  |  | 655.37 |
