# Muro de contenção de terras em alvenaria de pedra granítica, com uma face à vista, H<=3 m, sem incluir fundação

- Propriedade do ficheiro: CYPE INGENIEROS, S.A.
- Formato: FIEBDC-3/2002
- Moeda: EUR
- Custos indirectos: 3.00 %
- IVA: 23.00 %

## U Infra-estruturas no logradouro

### UN Contenções

#### UNM Muros de contenção

**UNM010** m³ Muro de contenção de terras em alvenaria de pedra granítica, com uma face à vista, H<=3 m, sem incluir fundação.
Formação de muro de contenção de terras em alvenaria de pedra granítica, com uma face à vista, entre terrenos a diferentes níveis, até 3 m de altura, sem incluir a fundação e incluindo pedra em bruto, argamassa de assentamento, execução de juntas reentrantes, alinhamento, aprumo e drenagem, completamente terminado.
Inclui: Implantação do muro. Colocação e aprumo de prumos de referência. Colocação de fios entre prumos. Limpeza e humidificação do leito da primeira fiada. Colocação das pedras e apoio das mesmas com rípios. Cálculo a olho com régua e ajuste com fio de prumo, rectificando a sua posição com pancadas. Disposição dos tubos de drenagem. Refinamento e execução de juntas reentrantes. Limpeza do paramento.
Critério de medição de projecto: Volume medido sobre a secção teórica de cálculo, segundo documentação gráfica de Projecto.
Critério de medição de obra: Medir-se-á o volume teórico executado segundo especificações de Projecto.

| Código | Un | Descrição | Rendimento | Preço | Importância |
|---|---|---|---|---|---|
| mt09mor010c | m³ | Argamassa de cimento CEM II/B-L 32,5 N tipo M-5, confeccionada em obra com 230 kg/m³ de cimento e uma proporção em volume 1/6. (material) | 0.190 | 115.30 | 21.91 |
| mt08pmu010b | m³ | Pedra granítica, ordinária para muros. (material) | 0.810 | 23.47 | 19.01 |
| mt36tie010da | m | Tubo de PVC, série B, de 75 mm de diâmetro e 3 mm de espessura, com extremo abocardado, segundo NP EN 1329-1. (material) | 0.050 | 3.34 | 0.17 |
| mo040 | h | Oficial de 1ª construção de obra civil. (mão de obra) | 0.191 | 16.85 | 3.22 |
| mo021 | h | Oficial de 1ª colocador de pedra natural. (mão de obra) | 2.994 | 16.85 | 50.45 |
| mo058 | h | Ajudante de colocador de pedra natural. (mão de obra) | 2.994 | 16.45 | 49.25 |
| % | % | Custos directos complementares | 3 % | 144.01 | 4.32 |
|  |  | Custos directos |  |  | 148.33 |
