# Muro de contenção de terras

- Propriedade do ficheiro: CYPE INGENIEROS, S.A.
- Formato: FIEBDC-3/2002
- Moeda: EUR
- Custos indirectos: 3.00 %
- IVA: 23.00 %

## U Infra-estruturas no logradouro

### UN Contenções

#### UNY Sistemas de muros de contenção

**UNY010** m² Muro de contenção de terras, sistema Allan Block "PREFHORVISA" composto de preenchidos com brita para base de fundação, alvéolos de blocos, zona de consolidação e zona de compactação, bloco de betão AB Stones "PREFHORVISA", geotêxtil de fibra de poliéster, recoberta de PVC, Geomalla 35 "PREFHORVISA" e tapamento do coroamento.
Execução de muro de contenção de terras, sistema Allan Block "PREFHORVISA" composto de preenchidos com brita para base de fundação, alvéolos de blocos, zona de consolidação (camada de 30 cm colocada no tardoz dos blocos) e zona de compactação, bloco de betão AB Stones "PREFHORVISA", de 45x20x30,5 cm, cor cinzento, geotêxtil de fibra de poliéster, recoberta de PVC, Geomalla 35 "PREFHORVISA", resistência à tracção 35 kN/m na direcção longitudinal do rolo e 20 kN/m na direcção transversal e tapamento de betão pré-fabricado no coroamento do muro. Incluindo p/p de elementos de fecho laterais, arranques, coroamentos, juntas e enchimentos.
Inclui: Marcação. Escavação da fundação. Colocação do material da fundação. Colocação da fiada base. Colocação da brita de drenagem e do material de enchimento. Compactação. Instalação do geotêxtil. Colocação das peças por fiadas a nível. Colocação dos tapamentos de coroamento.
Critério de medição de projecto: Superfície medida em projecção vertical, segundo documentação gráfica de Projecto.
Critério de medição de obra: Medir-se-á, em projecção vertical, a superfície realmente executada segundo especificações de Projecto.

| Código | Un | Descrição | Rendimento | Preço | Importância |
|---|---|---|---|---|---|
| mt01arr010a | t | Brita de pedreira, de 19 a 25 mm de diâmetro. (material) | 0.742 | 7.23 | 5.36 |
| mt47phv010aa | Ud | Bloco de betão AB Stones "PREFHORVISA", de 45x20x30,5 cm, cor cinzento, para formação de muro modular de contenção de terras, com uma inclinação do muro de 12° e um consumo aproximado de 11,5 peças/m², Segundo NP EN 771-3. (material) | 12.075 | 3.69 | 44.56 |
| mt47phv050a | m² | Geotêxtil de fibra de poliéster, recoberta de PVC, Geomalla 35 "PREFHORVISA", resistência à tracção 35 kN/m na direcção longitudinal do rolo e 20 kN/m na direcção transversal, fornecida em rolos de 3,7x200 m. (material) | 2.450 | 2.50 | 6.13 |
| mt47phv020a | Ud | Tampa de betão AB "PREFHORVISA", de 9x19x33 cm, cor cinzento, para coroamento de muro modular de contenção de terras. (material) | 2.165 | 1.18 | 2.55 |
| mt47phv021 | Ud | Tubo de adesivo vedante de poliuretano "PREFHORVISA", de 310 cm³, para aplicar com pistola. (material) | 0.040 | 5.25 | 0.21 |
| mq04dua020b | h | Dumper de descarga frontal de 2 t de carga útil. (equipamento) | 0.157 | 9.25 | 1.45 |
| mq02rod010d | h | Placa vibratória de condução manual, de 300 kg, largura de trabalho 70 cm, reversível. (equipamento) | 1.176 | 6.38 | 7.50 |
| mq02cia020j | h | Camião cisterna de 8 m³ de capacidade. (equipamento) | 0.016 | 40.02 | 0.64 |
| mo041 | h | Oficial de 1ª construção de obra civil. (mão de obra) | 0.547 | 16.85 | 9.22 |
| mo087 | h | Ajudante de construção de obra civil. (mão de obra) | 0.647 | 16.45 | 10.64 |
| % | % | Custos directos complementares | 2 % | 88.26 | 1.77 |
|  |  | Custos directos |  |  | 90.03 |
