# Andaime para plataforma de protecção no interior da obra

- Propriedade do ficheiro: CYPE INGENIEROS, S.A.
- Formato: FIEBDC-3/2002
- Moeda: EUR
- Custos indirectos: 3.00 %
- Despesas gerais: 13.00 %
- Lucro: 6.00 %
- IVA: 16.00 %

## Y Segurança e saúde

### YC Sistemas de protecção colectiva

#### YCA Andaimes e plataformas

**YCA010** m Andaime para plataforma de protecção no interior da obra.
Fornecimento, montagem, colocação e desmontagem de andaime para plataforma de protecção situado no interior da obra, formado por módulos de andaime metálicos de 1,50 m de largura e 3,00 m de altura (amortizáveis em 8 utilizações), contraventados cada 3,00 m como máximo, com plataforma de protecção de chapa perfilada galvanizada de 1 mm de espessura (amortizável em 10 utilizações), devendo garantir o sistema uma resistência mínima de 2,00 kN/mm². Instalado segundo Decreto-Lei n.º 41821/58.
Inclui: Armazenamento, transporte e movimento vertical e horizontal dos materiais em obra, inclusive carga e descarga dos camiões. Colocação, instalação e verificação. Manutenção. Limpeza semanal. Desmontagem posterior.
Critério de medição de projecto: Comprimento medido segundo Plano de Segurança e Saúde.

| Código | Un | Descrição | Rendimento | Preço | Importância |
|---|---|---|---|---|---|
| mt50spa010cc | Ud | Pórtico de andaime metálico tubular de 1,50 m de largura e 3,00 m de altura. (material) | 0.042 | 27.07 | 1.14 |
| mt50spa020c | Ud | Diagonais de contraventamento para módulo de andaime de 3,00 m de altura. (material) | 0.180 | 11.21 | 2.02 |
| mt50spa030a | Ud | Base regulável para pórtico. (material) | 0.090 | 13.34 | 1.20 |
| mt50spa040d | Ud | Longitudinal para andaime de 3,00 m de comprimento. (material) | 0.090 | 7.81 | 0.70 |
| mt13ccg010c | m² | Chapa de aço galvanizado, espessura 1,0 mm. (material) | 0.165 | 9.95 | 1.64 |
| mo011 | h | Oficial de 1ª construção. (mão de obra) | 0.354 | 16.08 | 5.69 |
| mo060 | h | Operário não qualificado construção. (mão de obra) | 0.354 | 14.63 | 5.18 |
| % | % | Custos directos complementares | 2 % | 17.57 | 0.35 |
|  |  | Custos directos |  |  | 17.92 |
