# Torre fixa de andaime auto-estável para trabalhos em altura, com colocação da plataforma de trabalho de 3,00x1,00 m a uma altura de 3,00 m

- Propriedade do ficheiro: CYPE INGENIEROS, S.A.
- Formato: FIEBDC-3/2002
- Moeda: EUR
- Custos indirectos: 3.00 %
- Despesas gerais: 13.00 %
- Lucro: 6.00 %
- IVA: 16.00 %

## Y Segurança e saúde

### YC Sistemas de protecção colectiva

#### YCA Andaimes e plataformas

**YCA030** Ud Torre fixa de andaime auto-estável para trabalhos em altura, com colocação da plataforma de trabalho de 3,00x1,00 m a uma altura de 3,00 m.
Fornecimento, montagem, manutenção e desmontagem de plataforma de trabalho, formada por uma torre fixa auto-estável de andaime tubular normalizado, plataforma de 3,00 m de comprimento e 1,00 m de largura, disposta a uma altura máxima de 3,00 m (amortizável em 20 utilizações), com superfície de trabalho formada por plataforma metálica normalizada anti-deslizante, devendo garantir uma capacidade portante mínima de 2,00 kN/mm² e protecção perimetral através de guarda-corpos disposto a 1,00 m de altura e formado por corrimão, travessa intermédia e rodapé de 15 cm de altura (amortizáveis em 10 utilizações). Instalada segundo Decreto-Lei n.º 41821/58.
Inclui: Armazenamento, transporte e movimento vertical e horizontal dos materiais em obra, inclusive carga e descarga dos camiões. Colocação, instalação e verificação. Manutenção. Desmontagem posterior.
Critério de medição de projecto: Número de unidades previstas, segundo Plano de Segurança e Saúde.

| Código | Un | Descrição | Rendimento | Preço | Importância |
|---|---|---|---|---|---|
| mt50spa010bc | Ud | Pórtico de andaime metálico tubular de 1,00 m de largura e 3,00 m de altura. (material) | 0.100 | 23.22 | 2.32 |
| mt50spa020c | Ud | Diagonais de contraventamento para módulo de andaime de 3,00 m de altura. (material) | 0.200 | 11.21 | 2.24 |
| mt50spa030a | Ud | Base regulável para pórtico. (material) | 0.200 | 13.34 | 2.67 |
| mt50spa040d | Ud | Longitudinal para andaime de 3,00 m de comprimento. (material) | 0.200 | 7.81 | 1.56 |
| mt50spa120d | Ud | Plataforma enformada metálica extensível de 0,30 m de largura e 3,00 m de comprimento, para andaime. (material) | 0.300 | 25.00 | 7.50 |
| mt50spb010a | m | Tubo metálico de 50 mm de diâmetro, pintado em cores. (material) | 1.320 | 4.24 | 5.60 |
| mt50spa050bb | m³ | Prancha de madeira de pinho, dimensões 15x5,2 cm. (material) | 0.005 | 295.00 | 1.48 |
| mo011 | h | Oficial de 1ª construção. (mão de obra) | 0.354 | 16.08 | 5.69 |
| mo060 | h | Operário não qualificado construção. (mão de obra) | 0.354 | 14.63 | 5.18 |
| % | % | Custos directos complementares | 2 % | 34.24 | 0.68 |
|  |  | Custos directos |  |  | 34.92 |
