# Passadiço de madeira para passagem sobre valas abertas

- Propriedade do ficheiro: CYPE INGENIEROS, S.A.
- Formato: FIEBDC-3/2002
- Moeda: EUR
- Custos indirectos: 3.00 %
- Despesas gerais: 13.00 %
- Lucro: 6.00 %
- IVA: 16.00 %

## Y Segurança e saúde

### YC Sistemas de protecção colectiva

#### YCM Palas de protecção e passadiços

**YCM030** m Passadiço de madeira para passagem sobre valas abertas.
Fornecimento, montagem e desmontagem de passadiço para passagem sobre valas abertas, formado por três pranchões de madeira de pinho de 20x7,2 cm cravados e guarda dupla formada por corrimão de pranchas de madeira de 12x2,7 cm, rodapé e travessa intermédia de prancha pequena de madeira de 15x5,2 cm, fixos com prumos de madeira cada metro (amortizável em 3 utilizações). Segundo Decreto-Lei n.º 41821/58.
Inclui: Montagem, instalação e verificação. Desmontagem posterior.
Critério de medição de projecto: Comprimento medido segundo Plano de Segurança e Saúde.

| Código | Un | Descrição | Rendimento | Preço | Importância |
|---|---|---|---|---|---|
| mt50spa050cc | m³ | Pranchão de madeira de pinho, dimensões 20x7,2 cm. (material) | 0.015 | 305.00 | 4.58 |
| mt50spa050aa | m³ | Tábua de madeira de pinho, dimensões 12x2,7 cm. (material) | 0.004 | 300.00 | 1.20 |
| mt50spa050bb | m³ | Prancha de madeira de pinho, dimensões 15x5,2 cm. (material) | 0.003 | 295.00 | 0.89 |
| mo011 | h | Oficial de 1ª construção. (mão de obra) | 0.304 | 16.08 | 4.89 |
| mo060 | h | Operário não qualificado construção. (mão de obra) | 0.152 | 14.63 | 2.22 |
| % | % | Custos directos complementares | 2 % | 13.78 | 0.28 |
|  |  | Custos directos |  |  | 14.06 |
